# Kokerei Zollverein - Deckenschließung Sonnenrad
Angebotsaufforderung (GAEB 90, DA83)
DV-Nummer: 25-Zoll-
Währung: EUR
Auftraggeber: Stiftung Zollverein, UNESCO-Welterbe Zollverein, Bullmannaue

## LV Deckenschließung Sonnenrad
Datum: 02.02.26

*Hinweis*
Vorbemerkungen

1 Allgemeines

1.1 Vertragsgrundlagen

Dem Angebot, der Bestellung, der Arbeitsausführung und
der Abrechnung liegen die "Allgemeinen
Vertragsbedingungen für die Ausführung von
Bauleistungen" DIN 1961 und die "Allgemeinen
Technischen Vertragsbedingungen für Bauleistungen"
(VOB, Teil B und C) sowie die einschlägigen
Vorschriften und DIN-Normen zugrunde.
Der Auftragnehmer hat gemäß VOB/B §2 die Urkalkulation
nach Auftragsvergabe, aber noch vor Baubeginn beim
Auftraggeber im verschlossenen Umschlag zu hinterlegen.
Der Auftraggeber darf die Preisermittlung bei der
Vereinbarung neuer Preise oder zur Prüfung von
sonstigen vertraglichen Ansprüchen öffnen und einsehen,
nachdem der Auftragnehmer davon rechtzeitig verständigt
worden ist und ihm freigestellt wurde, bei der
Einsichtnahme anwesend zu sein. Die Preisermittlung
wird danach wieder verschlossen. Sie wird nach
vorbehaltloser Annahme der Schlusszahlung
zurückgegeben. Sind nach VOB/B §2 Nr. 3, 5, 6, 7 oder 8
Abs. 2 Preise zu vereinbaren, hat der Auftragnehmer auf
Verlangen seine Preisermittlungen für diese Preise und
für die vertragliche Leistung vorzulegen und die
erforderlichen Auskünfte zu erteilen.

1.2 Hinweise zur Kalkulation

Die vom Auftraggeber zur Verfügung gestellten
Unterlagen sind vom Auftragnehmer auf etwaige
Unstimmigkeiten hin zu überprüfen. Bei festgestellten
Unstimmigkeiten ist der Auftraggeber unverzüglich zu
informieren. Der Bieter hat die angegebenen
Massenansätze vor Ort zu überprüfen. Bedenken
hinsichtlich möglicher Massenmehrung bzw. -minderung
sind dem Auftraggeber vor Angebotsabgabe anzuzeigen.
Für die angebotenen Leistungen übernimmt der
Auftragnehmer die Verpflichtung der Vollständigkeit,
d.h. in die Einheitspreise sind alle zur Herstellung
eines in sich abgeschlossenen Gesamtwerks
erforderlichen (Neben-) Leistungen und Aufwendungen
einzukalkulieren, auch wenn diese nicht in den
nachfolgenden Vorbemerkungen oder Leistungstexten
erwähnt sind. Dies sind insbesondere, aber ohne Gewähr
auf Vollständigkeit:
Löhne, Auslösungen, Nebenkosten für Eigenleistungen
Prüfzeugnisse und Abnahmeprüfungen
Aufstellen, Abtransport und Zwischenlagerung der
notwendigen Geräte und/ oder Maschinen, insbesondere
erforderlicher Hebezeuge, Werkzeuge etc.
Verbringen aller für die Ausführung der Leistung
erforderlichen Werkzeuge und Materialien zu den
Arbeitsbereichen, einschließlich Versorgung der
Arbeitsbereiche mit Baustrom vom Aufstellort der
bauseitigen Baustromverteilung
Lieferung und Verarbeitung aller notwendigen
Materialien einschließlich Transport bis zum
Verarbeitungsstandort
Sicherungsmaßnahmen für arbeitszeitlich oder
technologisch bedingte Unterbrechung(en) der eigenen
Arbeiten
Mehraufwendungen bei zeitlich getrennt auszuführenden
Leistungen
Witterungsbedingte Erschwernisse, mit denen bei Abgabe
des Angebots während der Ausführungszeit normalerweise
gerechnet werden muss
Vorkehrungen und Sicherungen gegen Tagwasser und Hitze,
Entfernen und Ableiten von Tagwasser
Sicherungsmaßnahmen gegen unbefugtes Betreten der
Arbeitsbereiche
Verkehrssicherung und Maßnahmen zur Verkehrsleitung im
Bereich der Schnittstellen des öffentlichen
Besucherverkehrs mit der Baustelle auf dem Gelände
Diebstahlsichere Lagerung des Materials
Schutzabdeckungen jeder Art, Schutzabschrankungen und
das Anbringen von Warnhinweisen
Reinigung der vom Auftragnehmer verschmutzten Bauteile
Das Herstellen sauberer Kanten und Abschlüsse zu
angrenzenden Bauteilen
Untergrundreinigung der vom Auftragnehmer verschmutzten
Grün- bzw. Freiflächen

2 Bauaufgabe

2.1 Baubeschreibung

Die im Zuge dieser Ausschreibung hinsichtlich Demontage
und Wieder-Montage zu bearbeitende sowie auch zu
ergänzende Deckenkonstruktion steht in Verbindung mit
dem Sonnenrad, einem in Stahlbauweise errichteten und
augenblicklich noch an Ort und Stelle vorhandenen
Riesenrad. Dieses befindet sich am östlichen Ende
Koksofenbatterie der ehemaligen Kokerei Zollverein.

Am 23. Dezember 1986 schloss die Zeche Zollverein als
letzte von rund 290 Zechen in Essen, der ehemals
größten Bergbaustadt Europas. Während der Bereich
Kohleförderung bereits im Jahr 1986 geschlossen worden
war, wurde die Kokerei des gleichen Komplexes noch eine
Zeitlang weiter betrieben, bis am 30. Juni 1993 auch
dort die Produktion eingestellt wurde. In dieser Zeit
der Stilllegungen war das einzigartige Ensemble der
Bergbauarchitektur unter Denkmalschutz gestellt und so
für die Nachwelt gerettet worden. Im Jahr 2001 wurden
Zeche und Kokerei Zollverein zum UNESCO-Welterbe
erklärt. Die Anlagen, auf die sich die ausgeschriebene
Maßnahme zum Teil bezieht, unterliegen in ihrer
Gesamtheit dem Denkmalschutz.

Das Sonnenrad wurde als Konstruktion aus Stahlprofilen
und -rohren sowie aus Spannseilen im Jahr 1999
errichtet und drehte sich als Fahrgeschäft mit Gondeln
bis 2010. Es ist in einen vorher aus der Baumasse der
Koksofenbatterien herausgebrochenen, schachtartigen
Schlitz hineingesenkt und ragt aus der obersten
Geschossdecke/ Dachdecke des Baukörpers in etwa zur
Hälfte heraus. Im Mittelteil des Gebäudeschlitzes, auf
Höhe der Decke Koksofenbatterie, war ungefähr
zeitgleich mit dem Einbau des Sonnenrades die in diesem
Leistungsverzeichnis behandelte Decke aus
Stahl-Hauptträgern, Holz-Nebenträgern, Brettschalung
und Bahnendichtung erstellt worden. Die hier
beschriebenen Arbeiten haben zum Ziel, durch Demontage
dieser vorhandenen Decke ein Entfernen des Sonnenrades
zu ermöglichen und durch den anschließenden
Wieder-Einbau der demontierten Bauteile und durch eine
baugleiche Ergänzung in den zunächst frei gebliebenen
Bereichen die Decke über der Koksofenbatterie wieder
gänzlich geschlossen in Erscheinung treten zu lassen.

Am westlichen wie auch am östlichen Ende des erwähnten
Gebäudeschlitzes findet eine Durchdringung des
Kreisumfangs des Sonnenrades mit der gedachten
Deckenebene der Koksofenbatterie statt. Um diese zu
ermöglichen, bleiben jeweils am westlichen und
östlichen Ende des Gebäudeschlitzes rechteckige
Deckenöffnungen ausgespart, die mit einem Stahlgeländer
umwehrt werden Der Bereich zwischen diesen
Deckenöffnungen, der quasi als ein Mittelfeld der den
Gebäudeschlitz in gedachter Weise oben abschließenden
Rechteckfläche anzusehen ist, wird momentan durch die
erwähnte, nach Einbau des Riesenrades eingebrachte
Deckenkonstruktion überbrückt. Diese besteht aus
Stahlträgern HEB 220, die quer über die Rechteckfläche
gelegt sind. Längs dazu ist eine Lage Kanthölzer 16/24
cm auf die Stahlträger positioniert. Auf das so
gebildete Tragwerk ist eine Holzschalung aufgebracht,
die wiederum eine bituminöse Dachabdichtung trägt.

Auf dieser den Deckenschlitz überbrückenden
Deckenkonstruktion sowie im näheren Umkreis von dieser
im Bereich des Sonnenrades befindet sich eine
Laufsteganlage für Besucher mit längsorientierten
Laufstegen, einem Podest und einer Treppe, alle aus
Gitterrosten und verschiedenen Stahlprofilen und
-blechen.

2.2 Maßnahmen- Aufstellung

Baustelleneinrichtung:
Eigentliche Baustelleneinrichtung mit
Mannschaftscontainer, Toilette, Lager- und
Zurichtflächen auf einer leicht erhöht gelegenen,
befestigten Fläche innerhalb der sogenannten "Eisbahn",
d. h. der der Koksofenbatterie südlich vorgelagerten
befestigten Fläche
Baustellenfläche als Standfläche für LKW und Container,
unmittelbar an Versorgungseinheit aus Treppenturm und
Aufzug, aus Stahlplatten zur Lastverteilung, für
zügigen An- und Abtransport von Bau- und
Abbruchmaterial
Baustraße zur Anbindung von o. g. Baustellenfläche
nicht vorgesehen, denn bei drehenden Rädern in
langsamer Fahrt auf der Eisbahn für LKW keine
Lastverteilung erforderlich
Zufahrtsrampe für LKW und Container aus Stahl zum
Gelände der Eisbahn

Gerüste Andienung:
(von BE- Fläche bis Baufeld reichend):
Treppenturm groß mit Bautreppe und Tragwerk, führt von
Standfläche auf Eisbahn bis über Höhe Decke
Koksofenbatterie, Standfläche mit Stahlplatten zur
Lastverteilung
Gerüstbrücke von Treppenturm groß bis Treppenturm
klein, mit waagerechtem Verkehrsweg und unterstützenden
Fachwerkträgern
Treppenturm klein mit Bautreppe und Tragwerk, führt von
Ende Gerüstbrücke zur Deckenebene Koksofenbatterie

Gerüste Bauausführung:
(Demontage und Wieder- Montage Deckenkonstruktion):
Kleines Hängegerüst mit Plattform für Arbeiten
unterhalb der Decken-Ebene
Mehrfaches Versetzen des Hängegerüsts zum Erreichen der
Träger- Auflager
Bei optimierter Baustellen- Logistik und guter SiGeKo-
Planung kann auch ohne Gerüst gearbeitet werden

Vorbereitung Demontage:
Abbruch und Entsorgung Umwehrungsgeländer an
Deckenöffnungen Sonnenrad, samt Zugangsbrücken und
Zugangsklappen
Abbau und Einlagerung Laufgänge und Podest
einschließlich Unterkonstruktion sowie Treppe

Demontage der den Gebäudeschlitz überbrückenden
Deckenkonstruktion:
Aufnehmen und Entsorgen Dachabdichtung und Holzschalung
Abmontieren und Transport von Hauptträger HEB 200 in
Werkstatt, Ausbau und Entsorgung der Verbindungsmittel
Schraubbolzen
Abmontieren und Einlagern Nebenträger Kantholz 16/24
cm, Ausbau und Entsorgung der Verbindungsmittel
Winkelverbinder und Schrauben

Wieder-Montage der den Deckenschlitz überbrückenden
Deckenkonstruktion und Ergänzung der Decke an den
Deckenöffnungen Sonnenrad:
Korrosionsschutz Hauptträger HEB 200 in Werkstatt und
Rücktransport auf Baustelle und zum Einbauort
Korrosionsschutz ergänzende Hauptträger HEB 200 in
Werkstatt, Transport zur Baustelle und zum Einbauort
Hauptträger HEB 200 aus Bestand an bisherigen Stellen
im Decken- Mittelfeld wieder einbauen,
Verbindungsmittel Schraubbolzen neu
Hauptträger HEB 200, ergänzend, an Decken- Endfeldern
neu einbauen, Verbindungsmittel Schraubbolzen neu
Nebenträger Kantholz 16/24 cm aus Einlagerung an
bisherigen Stellen im Decken- Mittelfeld einbauen,
Verbindungsmittel Winkelverbinder und Schrauben neu
Nebenträger Kantholz 16/24 cm, ergänzend, an Decken-
Endfeldern neu einbauen, Verbindungsmittel
Winkelverbinder und Schrauben neu
Holzschalung gesamtes Decken- Rechteck aus Mittelfeld
und Endfeldern neu
Dachdichtung aus Polymer- Bitumenbahnen gesamtes
Decken- Rechteck aus Mittelfeld und Endfeldern neu

Ergänzende Arbeiten zur Demontage:
Wieder-Montage Laufgänge und Podest einschließlich
Unterkonstruktion sowie Treppe

2.3 Bauablauf

Wesentlich für das Konzept, dem die in diesem
Leistungsverzeichnis beschriebenen Maßnahmen folgen,
ist die Aufgliederung der Maßnahmen in zwei Phasen.
Nachdem in Phase 1 die Demontage der Decke vorgenommen
worden war, erfolgen deren Wieder-Montage und
Erweiterung mit zeitlichem Versatz in Phase 2. In
dieser Zwischenzeit, zwischen Phase 1 und Phase 2
geschieht der Rückbau des Sonnenrades gemäß einer
gesonderten Ausschreibung.

Dem entsprechend kommt es zu folgendem Ablauf:
Zu Anfang der Bauzeit ist die Baustelleneinrichtung zu
stellen, sodann die Gerüste. Die eigentliche
Baumaßnahme folgt der vorstehend beschriebenen
detaillierten Maßnahmen- Aufstellung. Zu beachten ist
hierbei die erwähnte Phasen-Gliederung, die Zeit für
den Rückbau des Sonnenrades einräumt. Während dieser
zeitlichen Zäsur dauern die Standzeiten von
Baustelleneinrichtung und Gerüsten an. Nach Abschluss
der Arbeiten werden die Gerüste wieder abgebaut,
gefolgt vom Abbau der Baustelleneinrichtung.

2.4 Bauzeit

Die vom Auftraggeber für die Baumaßnahme angegebene
Bauzeit ist zwingend einzuhalten.
Der vom Auftragnehmer beabsichtigte Bauablauf ist
bereits bei Angebotsabgabe durch ihn in Form eines
detaillierten Bauzeitenplans darzustellen, als Nachweis
dafür, dass Termine und logistische Randbedingungen
richtig erfasst worden sind. Der Auftraggeber überprüft
den vorgelegten Bauzeitenplan in Hinsicht auf die
Einhaltung der Vertragstermine sowie auf die Beachtung
der in der Leistungsbeschreibung und darüber hinaus
genannten logistischen Randbedingungen. Unter Umständen
muss der Auftragnehmer nach entsprechender Aufforderung
durch den Auftraggeber nachbessern. Ansonsten übernimmt
der Auftraggeber mit Kenntnisnahme des Bauzeitenplans
keinerlei Verantwortung für die Richtigkeit des vom
Auftragnehmer vorgesehenen Bauablaufs. Der vom
Auftragnehmer vorgelegte Bauzeitenplan wird nicht
Vertragsbestandteil, sondern dient lediglich zur
Überprüfung des vom Auftragnehmer dargestellten
Bauablaufs als Grundlage für dessen Einhaltung der
Vertragstermine.

2.5 Arbeitszeiten

Als Arbeitszeit gilt grundsätzlich:
Montag bis Freitag von 7°° bis 19°° Uhr,
Samstags nach Absprache.

2.6 Ortsbesichtigung

Dem Bieter wird empfohlen, sich vor Angebotsabgabe
durch eine Besichtigung über die örtlichen
Gegebenheiten zu informieren.
Für einen Begehungstermin und die dafür erforderliche
Koordination der Zugänglichkeit wenden Sie sich bitte
an die Vergabestelle über die Kommunikations-
Schnittstelle der Ausschreibungsplattform.

3 Örtliche Verhältnisse

3.1 Lage und Zugänglichkeit des Bauvorhabens

Die Baustelle liegt auf dem Dach des
Koksofenbatteriegebäudes an dessen östlichem Ende. Die
Versorgungseinheit derselben mit Treppenturm und Aufzug
liegt auf der Freifläche südlich davon, ist Teil des
öffentlich zugänglichen Geländes der ehemaligen Kokerei
Zollverein und ist über die Straße "Arendahls Wiese"
über befestigte Flächen anfahrbar. Das Befahren der dem
Bereich der der Koksofenbatterie unmittelbar vor dem
Sonnenrad vorgelagerten Partie, der sogenannten
"Eisbahn" unterliegt Einschränkungen, auf die in diesen
Vorbemerkungen verschiedentlich hingewiesen wird. Auf
dieser "Eisbahn" ist als Aufstellort für LKW und
Container eine Baustellenfläche aus Stahlplatten
anzulegen. Eine Baustraße zur Anbindung an die Zufahrt
zur "Eisbahn" ist nicht vorgesehen. Der Platz für die
Anlagen der eigentlichen Baustelleneinrichtung befindet
sich auf einer befestigten Fläche innerhalb der
"Eisbahn". Näheres ist diesen Vorbemerkungen an
verschiedenen Stellen und diesem Leistungsverzeichnis
beim Gewerk Baustelleneinrichtung zu entnehmen.
Die Zufahrt zur Eisbahn kann nach Passieren einer kurz
vor der Kreuzung mit der "Blaue[n] Allee" gelegenen
Schranke erreicht werden (siehe "Lageskizze
Baustelleneinrichtung und Gerüste"). Die PIN für die
Schranke wird dem Auftragnehmer nach Auftragserteilung
auf Anfrage durch den Auftraggeber mitgeteilt.
Die Durchfahrtshöhen auf dem ehemaligen Betriebsgelände
sind teilweise durch Rohrtrassen begrenzt. Eine
allgemeine Durchfahrtshöhe von 4,00m wird jedoch nicht
unterschritten.

3.2 Schutz gegen Baulärm

Bei allen Arbeiten ist das Gesetz zum Schutz vor
schädlichen Umwelteinwirkungen durch
Luftverunreinigung, Geräusche, Erschütterungen und
ähnliche Vorgänge, Bundesimmissionsschutzgesetz BlmSchG
vom 17.05.2013, BGBI IS. 1274, zuletzt geändert durch
Art. 1 des Gesetzes vom 08.04.2019. Besonders
hingewiesen wird auf die "Allgemeinen
Verwaltungsvorschriften zum Schutz gegen Baulärm".
Hiernach sind in Gebieten, in denen nur gewerbliche
oder industrielle Anlagen und Wohnungen für Inhaber und
Leiter der Betriebe sowie für Bereitschafts- und
Aufsichtspersonen untergebracht sind, ein
Immissionsrichtwert von 70 dB einzuhalten.

3.3 Zu schützende Bereiche und Objekte

Schutz der Straßen gegen Verunreinigung
Die durch Zulieferer benutzten öffentlichen Straßen
sind vom Auftragnehmer durch entsprechende Maßnahmen
(Einsatz von Kehrwagen, Waschanlage etc.) sauber zu
halten. Alle durch den Auftragnehmer verursachten
Verschmutzungen im Zuge seiner Leistungen, sowohl
innerhalb der Baustelle als auch auf den umliegenden
Flächen, sind unaufgefordert und unverzüglich zu
beseitigen. Die hierfür notwendigen Leistungen sind in
die Einheitspreise einzurechnen. Erfolgt die
Beseitigung der Verschmutzungen nach erster
Aufforderung durch die Bauleitung des Auftraggebers
nicht, werden die Flächen auf Kosten des Auftragnehmers
durch ein Drittunternehmen gereinigt. Der Auftragnehmer
erklärt sich mit dieser Regelung vertraglich
einverstanden.

3.4 Sonstige Randbedingungen

Anschlussmöglichkeiten an Ver- und Entsorgungsanlagen

Der Auftragnehmer hat sich vor Angebotsabgabe von den
Gegebenheiten der Baustelle, unter anderem auch über
die Zufahrtsmöglichkeiten, Bauabfallsammelfläche,
Baustromanschlüsse durch örtliche Besichtigung zu
unterrichten.
Zu den Kosten für Baustrom gelten die in diesen
Vorbemerkungen unter dem Punkt "Baustelle" ausgeführten
Regelungen.
Auf dem Welterbe Zollverein werden Schmutz- und
Oberflächenwasser durch getrennte Systeme abgeführt.
Verunreinigte Abwässer dürfen nicht in die
Regenwasserkanalisation eingeleitet werden. Die
Regenwasserkanäle des Geländes werden regelmäßig durch
die Stiftung Zollverein labortechnisch auf
Fremdeinträge überprüft. Sollten Verunreinigungen zu
Schadensersatzforderungen gegenüber dem Eigentümer/
Bauherrn führen, werden diese an den Verursacher
weitergegeben.

Schadstoffe am Objekt

Die hier beschriebene Decke wurde zusammen mit dem
Sonnenrad im Jahr 1999 erbaut. Zu diesem Zeitpunkt
waren in Deutschland der Einbau schadstoffhaltiger
Materialien wie auch der Auftrag schadstoffhaltiger
Beschichtungsstoffe aufgrund verschiedener zuvor
erlassener gesetzlicher Bestimmungen verboten. Da es
sich im Falle der hier beschriebenen Decke um eine den
gesetzlichen Bestimmungen entsprechend errichtete
Anlage handelt, kann eine Belastung durch Schadstoffe
ausgeschlossen werden. Dies gilt anuch für die
Korrosionsschutz- Beschichtungsstoffe der in der Decke
eingebauten Stahlträger.

Entsorgung von Bauabfällen

Die Entsorgung von Bauabfällen ist Sache des
Auftragnehmers. Hierbei sind die geltenden gesetzlichen
Grundlagen in der aktuellen Fassung zu beachten.
KrW-/AbfG: Kreislaufwirtschafts- und Abfallgesetz vom
24.02.2012 (BGBI. IS. 212 zuletzt geändert durch
Artikel 2 Abs. 9 des Gesetzes vom 20.07.2017
(BGBl. IS. 2808)
BBodSchG: Gesetz zum Schutz vor schädlichen
Bodenveränderungen und zur Sanierung von Altlasten
(Bundes-Bodenschutzgesetz) vom 17.03.1998, zuletzt
geändert durch Art. 3 Abs. 3 der VO vom 27.09.2017
(BGBl. IS. 3465)
SoAbfEV: Verordnung über die Andienung besonders
überwachungsbedürftiger Abfälle
(Sonderabfallentsorgungsverordnung) vom 11.01.1999
(GVBI. S. 6), geändert durch die zweite Verordnung zur
Änderung der Sonderabfallverordnung vom 14. 10. 2002
(GVBI. S. 317)
GefstoffV: Gefahrstoffverordnung vom 26.11.2010 (BGBI.
I S 1643), zuletzt geändert durch Artikel 148 des
Gesetzes vom 29.03.2017 (BGBI. I S 626)
VwGO: Verwaltungsgerichtsordnung vom 19.03.2019 (BGBI.
I S 686), zuletzt geändert durch Artikel 56 des Gesetz
vom 12.12.2019 (BGBI. I S 2652)
VerpackV: Verordnung über die Vermeidung und Verwertung
von Verpackungsabfällen (Verpackungsverordnung) vom
21.08.1998 (BGBI. I S 2379) zuletzt geändert durch die
fünfte Verordnung zur Änderung der Verpackungsordnung
vom 09.11.2007.
Die Entsorgung von Bauabfällen gemäß der o. g.
Vorschriften ist Bestandteil der Leistung des
Auftragnehmers und durch ihn vorzunehmen. Diese
Leistungen sind mit in die Einheitspreise einzurechnen.
Schuttcontainer o. ä. werden durch den Auftraggeber
nicht zur Verfügung gestellt. Die erforderlichen
Nachweise des ordnungsgemäßen Beseitigens, der
Verwertung bzw. Entsorgung sind vom Auftragnehmer
unaufgefordert vorzulegen. Die Nachweispflicht obliegt
dem Auftragnehmer.

4 Ausführung der Bauleistungen

4.1 Art der Bauausführung

Fachgerechte Ausführung

Alle Arbeiten sind fachgerecht und entsprechend den
einschlägigen, anerkannten Regeln der Technik in der
jeweils neuesten Fassung auszuführen. Verbindlich für
die Ausführung sind die Verdingungsordnung für
Bauleistungen VOB Teil B und Teil C, die Deutschen
Normen DIN, die europäischen Normen EN, die Eurocodes
und deren entsprechenden nationalen Anhänge sowie alle
geltenden Vorschriften und technischen Regelwerke.
Von der Bauleitung des Auftraggebers festgestellte
Mängel sind sofort in Abstimmung mit dieser zu
beseitigen, die Leistung ist in einen fachgerechten
Zustand zu bringen.

Denkmalgerechte Ausführung

Die Ausführung aller im Folgenden beschriebenen
Arbeiten muss nach vorhandenem Vorbild, im Sinne einer
denkmalgerechten Erneuerung erfolgen. Vorhandene
Bauteile dürfen nur nach Genehmigung durch die
Bauleitung des Auftraggebers verändert oder entfernt
werden. Instandsetzungen am Bestand müssen nach
vorhandenem Vorbild, im Sinne einer denkmalgerechten
Erneuerung erfolgen.

4.2 Baustelle

Baustelleneinrichtung

Der Platz für die eigentliche Baustelleneinrichtung mit
Mannschaftscontainer, Toilette, Lager- und
Zurichtflächen befindet sich auf einer leicht erhöht
gelegenen, befestigten Fläche innerhalb der als
"Eisbahn" bezeichneten, dem Gebäude der
Koksofenbatterie südlich vorgelagerten, befestigten
Bereich, in ca. 50 m Entfernung nordöstlich von deren
Zufahrt gelegen. Der Bereich ist über eine Schwelle,
die mittels untergelegter Hölzer überwunden wird, für
Fahrzeuge zu erreichen. Dem Auftragnehmer sind dort
Flächen in einem abgegrenzten Umfang zugewiesen.
Räumlichkeiten innerhalb der Gebäude dürfen nicht als
Arbeits- bzw. Lagerräume genutzt werden. Zusätzlich ist
auf dem Gelände der Eisbahn, unmittelbar an die
Versorgungseinheit des Baubereichs aus Treppenturm und
Aufzug angrenzend, eine Baustellenfläche als
Standfläche für LKW und Container, aus Stahlplatten zur
Lastverteilung, für den zügigen An- und Abtransport von
Bau- und Abbruchmaterial einzurichten. Beim Anlegen
dieser Fläche ist der dortige empfindliche Untergrund
der "Eisbahn" sorgfältig zu schützen. Eine Baustraße
zur Anbindung von o. g. Baustellenfläche ist nicht
vorgesehen, denn bei drehenden Rädern in langsamer
Fahrt ist auf der Eisbahn für LKW keine Lastverteilung
erforderlich. Die Andienung für LKW und Container
erfolgt durch eine Zufahrtsrampe aus Stahl zum Gelände
der Eisbahn. Näheres dazu siehe unter Punkt 3.1 "Lage
und Zugänglichkeit des Bauvorhabens" sowie unter dem
Gewerk "Baustelleneinrichtung" im Positionsteil dieses
Leistungsverzeichnisses. Zugangs- und Rettungswege sind
grundsätzlich freizuhalten. Die Baustelleneinrichtung
umfasst das Einrichten, Vorhalten und Räumen sämtlicher
für die Ausführung der eigenen Leistung erforderlichen
Betriebsmittel und Einrichtungen während der Bauzeit
sowie alle notwendigen Maschinen, Betriebsstoffe,
Hilfsmittel und Materialien einschließlich der für
Schutz und Lagerung erforderlichen Einrichtungen,
insbesondere die Versorgung der eigenen Arbeitsbereiche
mit Baustrom und Licht. Sämtliche Verbrauchs- und
Betriebskosten gehen zu Lasten des Auftragnehmers,
Abrechnung erfolgt über Verbrauch. Zuleitungen und
eventuell erforderliche zusätzliche Baustromverteiler
sind selbst zu liefern, vorzuhalten und zu unterhalten.
Dies ist in die Einheitspreise einzurechnen.
Maßgeblich für die Baustelleneinrichtung sind darüber
hinaus die einschlägigen Sicherheitsvorschriften wie
die Forderungen des Amtes für öffentliche Ordnung, der
Berufsgenossenschaft der Bauwirtschaft (BG BAU) und
sonstiger mitwirkender Behörden, Amtsstellen und
Körperschaften.
Innerhalb der für die Baustelleneinrichtung
zugewiesenen Fläche stehen dem Auftragnehmer
hinreichend große Flächen als Lager-, Zuricht- und
Stellflächen zur Verfügung.

Zugangsberechtigung Baustelle

Die Baustelle wird durch den Auftraggeber gegen
unbefugtes Betreten gesichert. Dem Auftragnehmer werden
für die Dauer seiner Arbeiten Schlüssel für die
Schließanlagen des Bauzauns und gegebenenfalls der
Gebäudezugänge ausgehändigt. Diese sind dem
Auftraggeber nach erfolgter Leistungsabnahme nach
Baufertigstellung zurückzugeben. Bei Verlust eines der
Schlüssel wird ein Betrag von 50,- _ fällig, den der
Auftraggeber von der Abrechnung des Auftragnehmers
einbehält. Vor Ausführungsbeginn ist dem Auftraggeber
eine Liste der ausführenden Mitarbeiter (Meldeliste) zu
übergeben. Neu hinzukommende Mitarbeiter sind ihm
mindestens 2 Tage vorher anzuzeigen.
Folgende Informationen müssen in der Meldeliste
enthalten sein:
Vor- und Nachname
Geburtsdatum
Ausbildung, Qualifikation
Zuständigkeit, Funktion, Gewerk
Die Mitarbeiter müssen durch möglichst einheitliche
Berufskleidung dem Auftragnehmer eindeutig zuzuordnen
sein.

Sonstiges zur Baustelle

Auf dem gesamten Gelände des UNESCO-Welterbes
Zollverein herrscht zum Teil reger Besucherverkehr. Die
Besucher und die in unmittelbarer Nachbarschaft
angesiedelten Unternehmen dürfen durch die Bautätigkeit
unter keinen Umständen gefährdet werden und ihre
Beeinträchtigung ist auf das geringstmögliche Maß zu
beschränken. Die Bauzaunanlage ist vom Auftragnehmer
über die gesamte Dauer der Leistungen, auch tagsüber,
in geschlossenem Zustand zu halten.
Es ist vor allem größte Sorgfalt auf die Sicherheit und
die Eindämmung von Lärm und Staub zu achten. Der
Transport von Werkzeug und Material von den Lager- und
Zurichtflächen in die Arbeitsbereiche ist zu
gewährleisten. Vorhandene Verkehrswege und
Betriebseinrichtungen der Werksanlage sind dabei vor
Beschädigung zu schützen. Die Rettungs- und
Verkehrswege sind immer freizuhalten. Transportwege und
Anlieferung werden vorher mit der Bauleitung des
Auftraggebers festgelegt.

4.3 Bauleitung des Auftragnehmers

Die Ausführung aller Arbeiten muss von einem
erfahrenen, deutschsprachigen, weisungsbefugten
Fachbauleiter bzw. Polier des Auftragnehmers regelmäßig
überwacht werden. Dieser für die Leitung und
ordnungsgemäße Abwicklung aller Arbeiten der
Bauausführung bestellte Vertreter des Auftragnehmers
muss fachkundig und der deutschen Sprache in Wort und
Schrift mächtig sein.
Er ist für die Einhaltung der am Leistungsort jeweils
geltenden Unfallverhütungs- und Arbeitsvorschriften,
für die ordnungsgemäße, fach- und denkmalgerechte
Durchführung der Arbeiten sowie auch dafür
verantwortlich, dass die Arbeiten unter Beachtung aller
sonstigen erforderlichen Vorkehrungen während der
Ausführung bis zur Abnahme durch die Bauleitung des
Auftraggebers durchgeführt werden.
Er ist dem Auftraggeber vor Beginn der Ausführung
schriftlich zu benennen. Der Bauleiter des
Auftragnehmers ist anzuweisen, sich wegen der
Ausführung und aller Termine mit der örtlichen
Bauleitung des Auftraggebers in Verbindung zu setzen.
Die erforderlichen Bauleitungskosten und die Kosten für
die Erstellung der Abrechnungsunterlagen sind in die
Einheitspreise einzurechnen. Der benannte Bauleiter des
Auftragnehmers muss mit der Statik des zu erstellenden
Bauwerkes hinreichend vertraut sein, damit Fehler bei
der Bauausführung ausgeschlossen werden. Besondere
Ereignisse, die eine Einschaltung der Polizei, der
Feuerwehr, des Arztes, der Berufsgenossenschaft usw.
erforderlich machen, sind dem Auftraggeber sofort zu
melden.
Für den Bauleiter des Auftragnehmers ist die Teilnahme
an wöchentlichen Baubesprechungen mit dem Auftraggeber
und der Bauleitung des Auftraggebers verpflichtend und
wird nicht gesondert vergütet.

4.4 Baustoffe

Anforderungen an Baustoffe

Der Auftragnehmer hat ohne besondere Vergütung die
vertragsgemäße Beschaffenheit und Güte der von ihm
gelieferten Stoffe, Bauteile und der von ihm
ausgeführten Leistungen nachzuweisen. Er hat zu zeigen,
dass die Leistung nach dem Stand der Technik sowie nach
den einschlägigen Vorschriften und Bestimmungen in der
jeweils neuesten bzw. gültigen Fassung, insbesondere
den einschlägigen Normen, Richtlinien und Empfehlungen
der DIN erfolgt ist. Zusätzlich gelten alle weiteren
einschlägigen und zum Zeitpunkt der Angebotsabgabe
gültigen Normen bzw. Vorschriften, welche sich auf das
vorgesehene Material und dessen Verarbeitung nach den
neuesten Kenntnissen der Technik beziehen. Die
Ausführungs- und Verarbeitungsrichtlinien sowie
Sicherheitsvorschriften der Hersteller- und
Zulieferfirmen sind genauestens einzuhalten. Soweit
nicht anders festgelegt, sind auf Verlangen sämtliche
erforderlich werdende Prüfzeugnisse der eingebauten
Materialien, Produktmuster, Produktbeschreibungen,
Kataloge oder Architektenmappen kostenfrei
beizubringen. Produkte (Stoffe und Bauteile) aus
Mitgliedstaaten der Europäischen Gemeinschaft, die den
technischen Vertragsbedingungen nicht entsprechen,
werden als gleichwertig behandelt, wenn sie das zu
erreichende Schutzniveau "Sicherheit, Gesundheit und
Gebrauchstauglichkeit" gleichermaßen dauerhaft
gewährleisten. Auf Verlangen hat der Auftragnehmer dem
Auftraggeber die Unterlagen über die Prüfung und
Überwachung der Produkte in deutscher Sprache
unverzüglich vorzulegen. Für Mehraufwendungen und
Schäden jeglicher Art, die bei Nichtbeachtung von
technischen Vorschriften entstehen, haftet der
Auftragnehmer in Erweiterung der sonstigen
vertraglichen Regelungen in voller Höhe.

Einschränkungen bei Baustoffen

Die nachfolgenden Baustoffe dürfen weder für Bauteile
und Baunebenprodukte (z. B. Schaltafeln aus Tropenholz)
noch als Bauhilfsstoffe verwendet werden:
Asbesthaltige Baustoffe,
Baustoffe, die voll- oder teilhalogenierte
Fluorchlorkohlenwasserstoffe (FCKW, HFCKW, CFC)
enthalten oder unter Verwendung dieser Stoffe
hergestellt wurden,
Folgende Bauteile aus Polyvinylchlorid (PVC): Zu- und
Abwasserleitungen, Abdichtungen, PVC- Elektrokabel und
PVC- Leitungen.
Nachstehende Materialien dürfen nur unter Beachtung
folgender Voraussetzungen verwendet werden:
Es dürfen nur Span- und Verbundplatten verwendet
werden, die formaldehydfrei sind oder deren
Ausgleichskonzentration für Formaldehyd 0,05 ppm im
Prüfraum nicht überschreitet.
Werden fixierende Holzschutzmittel verwendet, müssen
diese arsen- und chromfrei sein. Wenn sichergestellt
ist, dass das Holz vor Regen- und Spritzwasser ständig
geschützt ist, sind Borsalzpräparate einzusetzen.
Es sind umweltverträgliche, lösungsmittelarme
Oberflächenbehandlungs-, Anstrich- und Klebstoffe sowie
Lacke mit dem Umweltzeichen für schadstoffarme Lacke
(Blauer Engel) zu verwenden.
Bei der Durchführung von Schalungsarbeiten für den
Betonbau sind nur Schalöle zu verwenden, die biologisch
schnell abbaubar und mit dem RALUZ- 64- Umweltzeichen
"Blauer Engel" gekennzeichnet sind.
Bei Nichtbeachtung sind die widerrechtlich eingebauten
Baustoffe und Materialien auf Kosten des Auftragnehmers
zu beseitigen, umweltgerecht zu entsorgen oder einem
umweltgerechten Recyclingverfahren zuzuführen und durch
Baustoffe und Materialien zu ersetzen, die nicht unter
diese Verwendungsverbote und Beschränkungen der
Anwendung fallen. Der Auftraggeber behält sich vor,
Ansprüche auf Ersatz des entstehenden weiteren Schadens
geltend zu machen.

4.5 Arbeits- und Gesundheitsschutz

Zur Durchführung der ausgeschriebenen Bauarbeiten sind
Maßnahmen des Arbeitsschutzes zu ergreifen. Unabhängig
von den nachfolgenden Regelungen verpflichtet sich der
Auftragnehmer, die Vorschriften des allgemeinen
Arbeitsschutzes sowie alle von den Aufsichtsbehörden,
den Berufsgenossenschaften und den Fachverbänden
vorgeschriebenen Richtlinien, Regeln und
Unfallverhütungsvorschriften einzuhalten. Dies ist
Sache des Auftragnehmers und wird nicht gesondert
vergütet. Darüber hinaus sind bezüglich der Sicherheit
und dem Gesundheitsschutz auf der Baustelle folgende
Punkte zu beachten:
Auf der Baustelle gelten die
Unfallverhütungsvorschriften (UVV) sowie die
Betriebssicherheitsverordnung (BetrSichV).
Auf der Baustelle herrscht für jeden Tragepflicht von
Sicherheitshelm, Schutzbrille, Warnweste (orangefarben)
und Sicherheitsschuhen. Gehörschutz ist zu tragen, wenn
mit einem Beurteilungspegel > 85 dB(A) zu rechnen ist.
Alkoholgenuss und Rauchen sind während der Arbeitszeit
und auf der Baustelle grundsätzlich verboten.
Vor Baubeginn ist vom Auftragnehmer die beabsichtigte
Anzahl der von ihm gleichzeitig auf der Baustelle
eingesetzten Beschäftigten zu ermitteln (Meldeliste).
Demnach sind die Mindestanforderungen der Erste-Hilfe-
und der Sanitäreinrichtungen auf der Baustelle
umzusetzen.
Der Auftragnehmer ist dazu verpflichtet, einen
ausgebildeten Ersthelfer zu benennen, während des
gesamten Ausführungszeitraums der Leistung vor Ort zu
beschäftigten und alle eingesetzten Arbeiter davon in
Kenntnis zu setzen. Ein Nachweis der Qualifikation als
Ersthelfer ist der Bauleitung vor Aufnahme der
Tätigkeit unaufgefordert vorzulegen.
Vor Baubeginn sind der Bauleitung des Auftraggebers die
Eignungsnachweise der Maschinen- und Geräteführer zu
überreichen.
Vor Baubeginn sind die einzusetzenden Geräte und
Maschinen der erforderlichen Prüfung durch einen
sachkundigen Fachmann zu unterziehen. Die Prüfplaketten
sind sichtbar zu befestigen.
Vor Einsatz von Gefahrstoffen oder Baustoffen, die
Gefahrstoffe beinhalten, sind die betreffenden
Sicherheitsdatenblätter der Produkte der Bauleitung zu
überreichen.
Bei Beauftragung wird dem Auftragnehmer die
Baustellenordnung übergeben, die von ihm rechtskräftig
zu unterschreiben und während der Bauausführung
einzuhalten ist.
In die Einheitspreise ist das Vorhalten von
betriebsbereiten Feuerlöschern DIN 14406 Trockenlöscher
in genügender Anzahl und in unmittelbarer Nähe der
Arbeitsstätte einzurechnen.
Die Baumaßnahme wird während des gesamten
Ausführungszeitraums durch einen vom Auftraggeber
gestellten Sicherheits- und Gesundheitskoordinator
begleitet. Seinen Anweisungen ist unbedingt Folge zu
leisten. Ein Exemplar des von ihm erstellten
Sicherheits- und Gesundheitsschutzplans (SIGE-Plan)
wird dem Auftragnehmer bei Auftragserteilung vom
Auftraggeber übergeben. Während der Angebotserstellung
kann der SIGE-Plan auf Wunsch beim Auftraggeber
eingesehen werden.
Das auf dem Baugelände tätige Aufsichtspersonal wird
vor Baubeginn durch den Sicherheits- und
Gesundheitsschutzkoordinator in den SIGE-Plan
eingewiesen. Die Unterweisung der weiteren
Beschäftigten ist durch den Auftragnehmer
durchzuführen. Inhalt und Zeitpunkt der Unterweisung
sind schriftlich festzuhalten und durch alle
Unterwiesenen schriftlich zu bestätigen. Es ist
sicherzustellen, dass auch bei wechselnder Belegschaft
jeder Arbeitnehmer unterwiesen ist.
Auf der Grundlage des SIGE- Plans ist durch den
Auftragnehmer ein Textdokument zur
Gefährdungsbeurteilung zu erstellen, mit Benennung
aller sicherheitsrelevanten Faktoren und gegebenenfalls
dem Aufzeigen von deren Art und Umfang:
Arbeitsabläufe der durchzuführenden Arbeiten
Sicherungskonstruktionen
Absperrungen
Hinweise zu notwendigen Einweisungen etc.
Das Dokument ist vor Ausführungsbeginn mit dem
Koordinator für Sicherheits- und Gesundheitsschutz
(SiGeKo), dem Auftraggeber und der Bauleitung des
Auftraggebers abzustimmen und dieser 3-fach in
Papierform und digital (pdf) zu übergeben. Ohne dieses
Dokument dürfen keine Arbeiten ausgeführt werden. Die
Erstellung dieses Dokuments ist als Nebenleistung in
die Einheitspreise einzukalkulieren und wird nicht
gesondert vergütet.

4.6 Übernahme von Vorleistungen

Die Übernahme der Leistung von vorlaufenden, anderen
Gewerken und Auftragnehmern hat der Auftragnehmer im
Zusammenwirken mit der Bauleitung des Auftraggebers
(Informationspflicht des Auftragnehmers) zu
dokumentieren. Dabei ist der Zustand der relevanten
Bauteile in einem Übergabeprotokoll festzuhalten. Das
Aufmaß und die Protokollierung der Ergebnisse hat
rechtzeitig zu erfolgen, um dem Vorunternehmer
ausreichend Zeit zur Beseitigung etwaiger
festgestellter Mängel zu geben, ohne dass es zu
Behinderungen bei der eigenen Leistungserbringung
kommt.

4.7 Schutz fremder und eigener Leistungen

In die Preise für Baustelleneinrichtung bzw. in die
einschlägigen Positionen im Leistungsverzeichnis sind
weiter nachfolgende Leistungen einzukalkulieren und in
der Urkalkulation auszuweisen:
Der Auftragnehmer hat im Rahmen der Erbringung seiner
Leistungen alle fertiggestellten Leistungen anderer
Gewerke, seine eigenen Leistungen sowie die unter
Denkmalschutz stehende Bausubstanz umfassend mit
geeigneten Maßnahmen (z.B. Abklebungen/ Abdeckungen)
gegen Verschmutzung und Beschädigungen zu schützen.
Wird dies vom Auftragnehmer unterlassen, gehen alle
erforderlichen Reinigungsarbeiten bzw. erforderlichen
Nacharbeiten zu seinen Lasten. Im Rahmen seiner
Baustellensicherung hat er vorgenannte Fremdleistungen
auch gegen Diebstahl zu schützen. Im Rahmen seiner
Verkehrssicherungspflicht ist er auch verantwortlich
dafür, dass die vorgenannten Fremdleistungen so
abgesichert werden, dass von ihnen keine Gefahr
ausgeht. Die Schutzpflichten beginnen mit Übergabe der
Baubereiche und enden mit Rückübertragung der
Baubereiche. Beide Übergaben erfolgen mit der
Bauleitung des Auftraggebers, gegebenenfalls unter
Einbeziehung des jeweiligen Fremderrichters bzw.
vorherigen Inhabers der Verkehrssicherungspflicht und
werden schriftlich dokumentiert. Der Inhalt der
Dokumentation ist verbindlich. Der Auftragnehmer ist
zur unverzüglichen Übernahme der einzelnen Baubereiche
auf Verlangen des Auftraggebers verpflichtet. Bei
Streit über Qualität oder Dauer der Schutzmaßnahmen
oder auch über die Erforderlichkeit von Schutzmaßnahmen
entscheidet der Auftraggeber nach billigem Ermessen im
Rahmen seines Leistungsbestimmungsrechtes nach § 315
BGB. Die im Bereich der Baustelle liegenden Kabel,
Rohrleitungen und Drahtzüge dürfen nur nach Rücksprache
mit der Bauleitung bewegt, verlegt oder abgedeckt
werden. Freigelegte Leitungen sind entsprechend zu
schützen. Der Auftragnehmer haftet für jeden durch ihn
verursachten Schaden. Die Anforderungen, Richtlinien
bzw. Anweisungen der Leitungsbetreiber sind unbedingt
einzuhalten. Die Absprachen sind rechtzeitig vor Beginn
der Arbeiten mit den zuständigen Leitungsbetreibern
durch den Auftragnehmer zu führen.

4.8 Winterbau

Die Ausführung der Arbeiten wird voraussichtlich gegen
Ende der kalten Jahreszeit erfolgen, so dass
Winterbaumaßnahmen voraussichtlich nicht mehr
erforderlich sein werden. Der Auftragnehmer hat jedoch
selbstständig den Bedarf an Winterbaumaßnahmen
einzuschätzen und diese dem entsprechend in die
vorhandenen Positionen mit einzukalkulieren. Diese
eventuell erforderlichen Winterbaumaßnahmen werden
nicht gesondert vergütet.

4.9 Reinigung

Baustellenreinigung

Der Auftragnehmer ist verpflichtet, die Baustelle,
seine Arbeitsplätze und Aufenthaltsräume sowie die
Flächen der Baustelleneinrichtung sauber zu halten.
Hierzu gehört auch die Beseitigung anfallender Abfälle,
Baustoffreste jeglicher Art und Verpackungsmaterialien
sowie anfallenden Bauschutts aufgrund von Arbeiten aus
dem vorliegenden Leistungsverzeichnis. Verschmutzungen
öffentlicher Verkehrsflächen und an der Oberfläche des
Bauwerks sind durch den Auftragnehmer unverzüglich nach
ihrer Entstehung zu beseitigen. Bei Nichteinhaltung der
oben genannten Punkte kann die Bauleitung nach
einmaliger schriftlicher Aufforderung mit Frist von 2
Kalendertagen ohne weitere Mahnung oder Mitteilung die
Beanstandung durch einen Dritten beseitigen lassen. Die
Kosten hierfür gehen in vollem Umfang zu Lasten des
Auftragnehmers und werden von der Rechnung einbehalten.

Bauendreinigung

Zur Endabnahme ist eine komplette Reinigung der
erbrachten Leistungen durchzuführen. Dazu gehört das
Entfernen von groben Verschmutzungen (besenrein),
Beseitigen des Schutts, sonstiger Verunreinigungen,
Restmaterialien, Beseitigung von Schutzfolien,
Markierungen, Etiketten usw.

5 Ausführungsunterlagen

5.1 Auftraggeber- Unterlagen

Als Anlagen zu diesem Leistungsverzeichnis stellt der
Auftraggeber dem Auftragnehmer Unterlagen in Form von
Bauzeichnungen zur Verfügung. Diese Auftraggeber-
Unterlagen sind Vertragsbestandteile:

Lageskizze Baustelleneinrichtung und Gerüste
Darstellung der Versorgungseinheiten, Zufahrten und
Standflächen

DMP-AP-201
Bauzeichnung Deckenschließung Sonnenrad:
Demontage und Wieder-Montage Umgebungs- Objekte

5.2 Technische Bearbeitung

Weitere über die zur Verfügung gestellten Zeichnungen
oder ohne Zeichnungsvorlage nur im Leistungstext
beschriebenen Leistungen hinausgehende erforderliche
Konstruktionspläne, Systempläne, Positionspläne,
Metall- und Stahlbaupläne, Detailzeichnungen,
Vermessungsarbeiten sind Sache des Auftragnehmers.
Alle statischen und konstruktiven Maßnahmen sind
rechtzeitig vor Baubeginn mit dem Auftraggeber
abzustimmen. Für bei der Baumaßnahme gegebenenfalls
erforderliche Gerüste, Schutzeinhausungen, Baubehelfe,
Arbeitsebenen usw. ist dem Auftraggeber durch den
Auftragnehmer vor der Montage eine Statik mit den
zugehörigen Ausführungszeichnungen zur Freigabe
vorzulegen. Weiter sind alle erforderlichen
Genehmigungen durch den Auftragnehmer im Rahmen seiner
Arbeitsvorbereitung einzuholen.

5.3 Dokumentation

Über die gesamte Bauzeit sind zu den erbrachten
Leistungen täglich Bautagesberichte zu schreiben. Diese
Bautagesberichte sind wochenweise zu sammeln und der
Bauleitung des Auftraggebers bei der jeweils folgenden
Baubesprechung zu übergeben. In den Bautagesberichten
müssen folgende Punkte vermerkt werden:
Datum
Arbeitszeit
Wetter und Temperatur
Anzahl der eigenen Beschäftigten
Materialeinsatz
Werkzeugeinsatz (schweres Werkzeug)
Täglich ausgeführte Arbeiten mit Angabe der
Positions-Nummer im Leistungsverzeichnis

Spätestens am Tage der Abnahme ist der Bauleitung des
Auftraggebers eine in einem Ordner sortierte
Dokumentation mit folgendem Inhalt zu überreichen:
Bautagesberichte (siehe oben)
Revisionsunterlagen/ -zeichnungen gemäß Stand der
Technik am Tag der Abnahme
Fachunternehmerbescheinigungen (fachgerecht und
nach den Regeln der Technik ausgeführt)
Produkt- und Liefernachweise
Prüfprotokolle und Prüfzeugnisse
Wartungsverträge
Qualifikationsnachweise des Fachbetriebs und des
leitenden Personals einschließlich des Kolonnenführers.
Alle Angaben sind bis spätestens eine Woche nach
Abnahme auch auf digitalen Datenträgern im Dateiformat
pdf zu überreichen.
Einweisungsprotokolle sowie Berichte über Regiearbeiten
im Zuge der Baumaßnahme sind der Bauleitung des
Auftraggebers am Tage der Ausführung zur Kenntnis zu
übersenden und wöchentlich zur Prüfung und
Unterzeichnung vorzulegen.
Die hier ausgeschriebenen Arbeiten gelten erst nach
Übergabe/ Übermittlung der vollständigen Dokumentation
als fertiggestellt.

*Hinweis*
Zusätzliche Technische Vertragsbedingungen (ZTV)
Die Zusätzlichen Technischen Vertragsbedingungen für
alle an der Baumaßnahme beteiligten Gewerke sind diesem
Leistungsverzeichnis vorangestellt, sie beziehen sich
auf die allgemeinen Mindestanforderungen für alle im
Leistungsverzeichnis enthaltenen Bereiche, Abschnitte
und Positionen, sofern in den einzelnen
Leistungsverzeichnissen keine weitergehenden
Anforderungen an die Leistungen gestellt werden. Bei
der Ausführung sind ergänzend zur VOB Teil C die
nachfolgenden Hinweise zu beachten. Leistungen, die
sich hieraus ergeben und nicht gesondert im
Leistungsverzeichnis vermerkt sind, müssen in die
Einheitspreise eingerechnet werden. Zusätzlich gelten
die Zusätzlichen Technischen Vertragsbedingungen der
einzelnen Gewerke. Die Verkehrssprache ist Deutsch in
Wort und Schrift auch in der Planung. Der Auftragnehmer
hat sicherzustellen, dass das leitende
Baustellenpersonal für sämtliche Arbeitsbereiche
deutsch spricht.

000 - Sicherungseinrichtungen, Baustelleneinrichtung
Zusätzlich zu den "Allgemeinen Technischen
Vertragsbedingungen" und Richtlinien für alle Gewerke
(ATV DIN 18299) gelten die ZTV-Ing sowie folgende
zusätzlichen technischen Vertragsbedingungen für das
Gewerk Sicherungseinrichtungen, Baustelleneinrichtung:
Gemäß seinen Vorbemerkungen umfasst dieses
Leistungsverzeichnis zum Gewerk
Sicherheitseinrichtungen, Baustelleneinrichtung nur die
in nachfolgenden Positionen beschriebenen Leistungen.
Die übrigen, zur Erstellung der Baustelleneinrichtung
erforderlichen Leistungen sind entweder in der durch
den Auftraggeber gestellten Baustelleinrichtung
enthalten oder sind in die Einheitspreise
einzukalkulieren. Zur Verfahrensweise und den hieraus
sich ergebenden Anforderungen an die Kalkulation geben
die Vorbemerkungen zu diesem Leistungsverzeichnis unter
dem Punkt 4.2 "Baustelle", und dort unter den
Unterpunkten "Baustelleneinrichtung, gestellt durch den
Auftraggeber" und "Baustelleneinrichtung des
Auftragnehmers" erschöpfend Auskunft.
Nachfolgende Positionen sind für alle nachfolgend
beschriebenen Leistungen zu erbringen und über die
gesamte Bauzeit vorzuhalten und zurückzubauen, wenn im
Positionstext nicht anders beschrieben.
Alle Positionen verstehen sich einschließlich Lieferung
sämtlicher Bauteile, Verbindungs- und
Befestigungsmittel zum Einbauort, Herstellen und Einbau
bzw. Montage sowie aller Nebenleistungen, wenn im
Positionstext nicht anders beschrieben.
Sämtliche abzubauende bzw. wieder abzufahrende Bauteile
der Baustelleneinrichtung gehen in das Eigentum des
Auftragnehmers über. Anfallendes Schuttmaterial ist
ohne zusätzliche Vergütung zu entsorgen. Dies gilt für
alle nachfolgenden Positionen, wenn im Positionstext
nicht anders beschrieben.

016 - Zimmer- und Holzbauarbeiten
Zusätzlich zu den "Allgemeinen Technischen
Vertragsbedingungen" und Richtlinien für alle Gewerke
(ATV DIN 18299) und den ATV für das Gewerk Zimmer- und
Holzbauarbeiten DIN 18334 gelten die ZTV- Ing sowie
folgende zusätzlichen technischen Vertragsbedingungen:
Das Leistungsverzeichnis umfasst sämtliche Leistungen
zur Erstellung der Zimmer- und Holzbauarbeiten.
Die Leistungspositionen verstehen sich einschließlich
aller erforderlichen Absteifungen, Schutzrüstungen u.
ä. sowie der Lieferung und des Einbaus sämtlicher
Materialien.
Notwendige Absteifungen, Unterstützungen, Abfangungen
und Schalungen werden nicht gesondert vergütet und sind
in die entsprechenden Einheitspreise einzukalkulieren.
Alle Positionen verstehen sich einschließlich Lieferung
sämtlicher Bauteile, Verbindungs- und
Befestigungsmittel zum Einbauort.
Zwischenlagerungen sind Sache des Auftragnehmers.

017 - Stahlbauarbeiten
Zusätzlich zu den "Allgemeinen Technischen
Vertragsbedingungen" und Richtlinien für alle Gewerke
(ATV DIN 18299) und den ATV für das Gewerk
Stahlbauarbeiten DIN 18335 gelten die ZTV- ING sowie
folgende zusätzlichen technischen Vertragsbedingungen:
Alle Positionen verstehen sich einschließlich Lieferung
sämtlicher Bauteile, Verbindungs- und
Befestigungsmittel sowie Herstellen, Einbau bzw.
Montage sowie alle Nebenleistungen.
Der Transportweg vom Gelände erfolgt in der Regel
vertikal über den Lastenaufzug, horizontal über die
Gerüstbrücke und wieder vertikal über Hebezeuge.
Größere Bauteile werden mit einem Kran gehoben. Sofern
in diesem Leistungsverzeichnis nicht anders beschrieben
sind diese Leistungen in die jeweiligen
Leistungspositionen einzukalkulieren und werden nicht
gesondert vergütet.
Die Einhaltung der Vorschriften ist über eine
Fremdüberwachung nachzuweisen.
Das Entfernen bzw. Ausbohren von Nietverbindungen ist
unter Berücksichtigung der herzustellenden
Schraubverbindungen auszuführen. Alle Schrauben als SL-
Schrauben, Güte 10.9, mit entsprechender Vorbereitung
der Kontaktflächen, einschließlich Unterlagsscheiben
und Muttern. Diese müssen zugelassen und dauerhaft
selbstsichernd sein. Abweichende Verbindungsmittel nach
Angabe durch den Fachplaner/ Statiker.
Alle Schweißverbindungen mit Nahtvorbereitung, Richten
und Ausbildung von Eckausrundungen. Alle Schweißnähte
a=3,0 mm, wenn nicht anders angegeben.
Bei Demontagearbeiten am Bestandsbauwerk sind nur
spanabhebende Werkzeuge zu verwenden. Der Einsatz von
Schneidbrennern ist untersagt.
Das Vorhalten von Gerüsten ist Nebenleistung gemäß VOB
Teil C / DIN 18335 ATV Stahlbauarbeiten.
Hilfskonstruktionen, Traggerüste und Schutzeinhausungen
sind Bestandteil aller Leistungspositionen.
Die vorgenannten Hinweise gelten für alle nachfolgenden
Positionen, wenn im Positionstext nicht anders
beschrieben.
Strichstellen (Bieterangaben) sind vom Bieter
auszufüllen, wird keine Bieterangabe ausgefüllt, ist
das angegebene Produkt, Fabrikat bzw. Verfahren
anzuwenden.

018 - Abdichtungsarbeiten
Zusätzlich zu den "Allgemeinen Technischen
Vertragsbedingungen" und Richtlinien für alle Gewerke
(ATV DIN 18299) und den ATV für das Gewerk
Abdichtungsarbeiten DIN 18336 gelten folgende
zusätzlichen technischen Vertragsbedingungen:
Das Leistungsverzeichnis umfasst sämtliche Leistungen
zur Erstellung der Abdichtungsarbeiten
Abgebrochenes Material wird Eigentum des Auftragnehmers
und ist zu entsorgen.
Als Grundlage gelten die jeweiligen technischen
Merkblätter des Materialherstellers.
Darüber hinaus gelten folgende Normen und Richtlinien
für die Ausführung:
ZTV-SIB 90, ZTV-Riss und ZTV BEL-B 1-3.
Die geforderten Sollschichtdicken und die notwendigen
Rauigkeitszuschläge sind zu berücksichtigen.
Bei der Verarbeitung von lösungsmittelhaltigen
Materialien ist auf die entsprechende Schutzausrüstung
zu achten.

035 - Korrosionsschutzarbeiten
Zusätzlich zu den "Allgemeinen Technischen
Vertragsbedingungen" und Richtlinien für alle Gewerke
(ATV DIN 18299) und den ATV für das Gewerk
Korrosionsschutzarbeiten an Stahlbauten DIN 18364
gelten folgende zusätzlichen technischen
Vertragsbedingungen:
Das Leistungsverzeichnis umfasst sämtliche Leistungen
zur Erstellung der Korrosionsschutzarbeiten
Alle Positionen verstehen sich einschließlich Lieferung
sämtlicher Materialien.
Wenn im LV-Text nicht anders erwähnt, sind sämtliche
Maßnahmen zum Schutz von Bauteilen vor Verunreinigungen
und Beschädigung während der Arbeiten durch loses
Abdecken, Abhängen oder Umwickeln einschl. Vorhalten
und Beseitigung der Schutzmaßnahmen in die
Einheitspreise einzukalkulieren.
Sämtliche Beschichtungen sind zu bemustern.
Messgeräte zur Schichtdickenmessung sind dem AG für
Prüfzwecke zur Verfügung zu stellen. Die hierdurch
entstehenden Kosten sind in die Einheitspreise mit
einzurechnen.

087 - Abfallentsorgung; Verwertung und Beseitigung
Die Pflicht zur ordnungsgemäßen Entsorgung gemäß den
gesetzlichen Bestimmungen durch den Auftragnehmer
besteht unverändert. Sollten den Auftraggeber
gesetzliche Pflichten in Bezug auf die Entsorgung
treffen, so ist der Auftragnehmer dem Auftraggeber
gegenüber hierzu vor Aufnahme der Arbeiten
hinweispflichtig.
Der Eigenmüll ist gesondert zu erfassen und selbst
eigenverantwortlich zu entsorgen. Das Einlagern von
Eigenmüll in für die Durchführung nachfolgender
Positionen bereitzustellenden Container ist nicht
zulässig.
Bei Materialien, deren Entsorgung eine besondere
Überwachung erfordern könnte, ist eine
Schadstoffanalyse durchzuführen (Beprobung). Aufgrund
der Analyseergebnisse ist die entsprechende Entsorgung
zu veranlassen.
Die Abrechnung nachfolgender Positionen hat auch dann
nach Abfallschlüsseln getrennt zu geschehen, wenn
mehrere Abfallschlüssel in einer Position gemeinsam
erfasst und mit dem gleichen Einheitspreis versehen
sind.
Es wird ausdrücklich darauf verwiesen, dass das
Getrennthaltungsgebot uneingeschränkt zu befolgen ist.
Die nachfolgenden Positionen beinhalten das Aufstellen,
Vorhalten und die Abfuhr der Container sowie den
Transport zur Entsorgungsstelle einschließlich der
Kippgebühr. Nach dem Abtransport der Container ist die
Aufstellfläche sauber zu hinterlassen.
Die abfallrechtlich erforderlichen Nachweise und die
Wiegekarte sind vorzulegen und alleinige
Abrechnungsgrundlage. Ohne Vorlage der amtlichen
Entsorgungsnachweise im Original kann keine Abrechnung
erfolgen.
Alle vorgenannten Hinweise sind in die Einheitspreise
mit einzurechnen.
Bei der Abfallentsorgung sind insbesondere die
nachfolgenden gesetzlichen Regelungen zu beachten:
Gesetz zur Förderung der Kreislaufwirtschaft und
Sicherung der umweltverträglichen Beseitigung von
Abfällen (Kreislaufwirtschaft- und Abfallgesetz -KrW-/
AbfG) vom 27. September 1994 (BGBl. I S. 2705), zuletzt
geändert am 19.07.2007, sowie die zugehörenden
Durchführungsverordnungen.
Der hier genannte Hinweis auf den rechtlichen Rahmen
erhebt keinen Anspruch auf Vollständigkeit.
Entsprechende Vorschriften sind auch dann zu beachten,
wenn sie hier nicht aufgeführt sind.

091 - Stundenlohnarbeiten
Für angeordnete Stundenlohnarbeiten einschließlich
aller Zuschläge gilt VOB/B §15 mit den dort enthaltenen
Regelungen. Insbesondere bzw. weiterhin gilt:
Stundenlohnarbeiten dürfen nur auf ausdrückliche
schriftliche Bestellung durch den Auftraggeber vor
Ausführungsbeginn erfolgen.
Stundenlohnarbeiten werden nur anerkannt, wenn sie
spätestens 3 Tage nach Ausführung vom Auftraggeber und/
oder der Bauleitung des Auftraggebers abgezeichnet
werden.
Stundenlohnzettel bzw. Stundennachweise sind der
Bauleitung des Auftraggebers täglich vorzulegen.
Der Verrechnungssatz für die jeweilige Arbeitskraft
umfasst sämtliche Aufwendungen, insbesondere den
tatsächlichen Lohn einschließlich aller Nebenkosten
sowie einschließlich der vermögenswirksamen Leistungen
mit den Zuschlägen für Gemeinkosten.
Sozialkassenbeiträge und dergleichen, Lohn- und
Gehaltsnebenkosten, Zuschläge für Überstunden, die
anteiligen Auslösungen, Wege- und Fahrgelder,
Trennungs-, Übernachtungs- und Unterkunftsgelder sowie
die Kosten für Führungs- und Aufsichtspersonal sind
einzurechnen.
Die Stundenverrechnungssätze sind unter Beachtung der
preisrechtlichen Vorschriften und Vertragsbedingungen
zu ermitteln, sie gelten unabhängig von der Anzahl der
abgerechneten Stunden.
Die der Lohngruppe entsprechende Qualifikation ist auf
Verlangen nachzuweisen.

### Titel 000 Sicherheitseinrichtungen, Baustelleneinrichtungen

**000.01 Baustelleneinrichtung**
Baustelleneinrichtung für die hier ausgeschriebenen
Arbeiten. Einrichten und Vorhalten über die vereinbarte
Leistungszeit, mit folgenden, in den Pauschalpreis
einzurechnenden Leistungen, soweit sie nicht in
nachfolgenden Einzelpositionen erfasst sind:
Herrichten der erforderlichen Lager- und Arbeitsplätze
sowie Baustofflager;
Verkehrssicherungseinrichtungen einschl. Leistungen zur
Verkehrssicherung;
Baustellenbeleuchtung, Arbeitsplatz- und
Verkehrswegebeleuchtung;
Arbeitsplätze für Baumaschinen, Geräte u. dergleichen;
Möglichkeiten zum Sammeln und Trennen von
Abbruchmaterial;
alle notwendigen und behördlich geforderten
Sicherheitseinrichtungen;
Personalkosten;
Stellen des Bauleiters nach Bauordnung;
Gebühren im Zusammenhang mit der Baustelleneinrichtung,
soweit nicht durch Vorschriften anders geregelt;

Hinweis:
Aufgrund ihrer empfindlichen Sohlenbeschaffenheit darf
die als "Eisbahn" bezeichnete, befestigten Fläche,
außer für die in gesonderter Position beschriebene
Baustellenfläche für den An- und Abtransport von Bau-
und Abbruchmaterial, im Allgemeinen nicht für Anlagen
und Flächen der Baustelleneinrichtung in Anspruch
genommen werden. Geeignete Flächen für die Anlagen der
Baustelleneinrichtung sowie für Lager- und
Zurichtflächen, befinden sich auf einer leicht erhöht
gelegenen, befestigten Fläche innerhalb der "Eisbahn",
in ca. 50 m Entfernung nordöstlich von deren Zufahrt
gelegen.
Menge: 1,000 psch

**000.02 Fotodokumentation**
Erstellung einer mit Texten versehenen
Fotodokumentation der Maßnahme, die mindestens
folgenden Anforderungen gerecht wird:
Dokumentation der wesentlichen Bauabläufe vor Ort sowie
wichtiger Produktionsabläufe (außerhalb der Baustelle)
mittels aussagekräftiger, beschrifteter Fotos,
mindestens arbeitswöchentlich.
Die Anzahl und die Darstellungsinhalte der Fotos sind
so zu wählen, dass ein Überblick über die wesentlichen
Phasen der Baumaßnahme gegeben ist.
Darstellung chronologisch und thematisch geordnet.
Die Dokumentation ist in Papierform sowie digital als
pdf- Datei vorzulegen.
Menge: 1,000 psch

**000.03 Baustromanschluss herstellen**
Baustromanschluss mit Messsatz, abschließbarem
Verteilerkasten und erforderlichen Unterverteilungen,
herstellen und am Ende der Bauzeit auf Abruf durch die
Bauleitung des Auftraggebers abbauen. Der
Baustromverteiler mit Anschlussmöglichkeiten wird durch
den Auftraggeber gestellt, in Abstimmung mit dem
Auftraggeber ist der Baustromverteiler selbstständig
aufzustellen und anzuschließen. Gebühren und
Nebenkosten sind in den Einheitspreis einzurechnen.

Grundvorhaltung: 4 Wochen
Menge: 1,000 St

**000.04 Baustromanschluss vorhalten**
Baustromanschluss der Vorposition, über die
Grundstandzeit von 4 Wochen hinaus für die gesamte
Bauzeit vor- und unterhalten, einschließlich
Verbrauchskosten.

Abrechnung: pro Woche
Menge: 8,000 Wo

**000.05 Überfahrt Bodenkante mit Hölzern herstellen**
Überfahrt einer Bodenkante innerhalb einer befestigten
Fläche in geeigneter Weise mit Hölzern herstellen, Höhe
Kante ca. 15 cm, Breite Überfahrt mindestens 4 m. Die
Überfahrt muss für ein Befahren durch Baufahrzeuge
ausreichend belastbar und dauerhalft während der
gesamten Bauzeit sein. Während der Bauzeit vorhalten,
aunschließend abbauen. Materialien abfahren und
entsorgen.
Menge: 1,000 psch

**000.06 Baustellenfläche für den An- und Abtransport**
Baustellenfläche für den An- und Abtransport von Bau-
und Abbruchmaterial, geeignet für das kurzzeitige
Abstellen von Containern und LKW, Grundfläche ca. 15 m
mal 6,5 m, auf ihrer Grundfläche mit Stahlplatten mit
mindestens 10 mm Stärke verschiebungssicher auslegen.
Den Untergrund bildet die besonders empfindliche, mit
einem asphaltähnlichen, bituminösen Material befestigte
Fläche der dem Gebäude der Koksofenbatterie
vorgelagerten "Eisbahn".
Die Baustellenfläche muss für ein Aufstellen von
Containern sowie für ein Befahren durch die zum An- und
Abtransport der Container eingesetzten LKW ausreichend
belastbar sein. Für ein behutsames Verlegen mit Hilfe
von Stahlseilen sind geeignete Stahlplatten mit
Verlege- Ösen in allen vier Ecken und mit in die Ösen
eingeschweißten Rundstahl- Stegen zu verwenden. So kann
sichergestellt werden, dass die Stahlplatten wieder
angehoben und entfernt werden können, ohne dass der
empfindliche Untergrund des Beckens beschädigt wird,
Alternative: Rundschlingen mit Schlupf. Nach Abschluss
aller Arbeiten ist die Baustellenfläche vollständig
zurückzubauen, die Stahlplatten zur eigenen Verwendung
abzufahren und das Gelände wieder in seinem
ursprünglichen Zustand zu verlassen.
Standort: Auf der als "Eisbahn" bezeichneten, dem
Gebäude der Koksofenbatterie vorgelagerte Freifläche,
angrenzend an die vertikale Versorgungseinheit aus
Treppenturm groß und Aufzug.

Hinweis:
Um die empfindliche Oberfläche der sogenannten
"Eisbahn" nicht zu stark durch Auflasten in Anspruch zu
nehmen, ist die Baustellenfläche in den hier gegebenen
Abmessungen von der Größe her knapp gehalten. Es ist
daher erforderlich, dass Ladevorgänge mit LKW so zügig
wie möglich durchgeführt und Standzeiten von Containern
so kurz wie möglich gehalten werden. Dadurch eventuell
entstehender Mehraufwand ist in die Einheitspreise
einzukalkulieren und wird nicht gesondert vergütet.
Menge: 100,000 m²

**000.07 Geotextil-Vlies Kranstellfläche auslegen**
Geotextil-Vliesstoff, für geneigten Bereich der
Kranstellfläche, Polypropylen, mechanisch verfestigt,
Flächengewicht ca. 200 g/m², wasserdurchlässig, zur
Trennung von Untergrund der Rasenfläche gegenüber der
Schottertragschicht der Folgeposition, liefern, mit
Überlappung der Bahnen von ca. 15 cm, auslegen, nach
Abschluss der Arbeiten ins Eigentum des Auftragnehmers
übernehmen und fachgerecht entsorgen.

Einbauort: Grünstreifen südlich der als "Eisbahn"
bezeichneten, der Koksofenbatterie vorgelagerten
Freifläche, auf Höhe der Decke Sonnenrad.
Menge: 120,000 m²

**000.08 Schottertragschicht als Kranunterbau aufbringen**
Schottertragschicht (STS) für geneigten Bereich der
Kranstellfläche, als Kranunterbau auf organischem
Boden, gemäß ZTV SoB-StB 04, aus geeignetem Material,
z. B. RC-Material gütegesichert RC1, Körnung 0/45 mm,
Dicke im Mittel ca. 50 cm, liefern, auf Geotextil-
Vlies der Vorposition, aufbringen, mit Proctordichte
min. 100% verdichten, nach Abschluss der Arbeiten
entfernen, ins Eigentum des Auftragnehmers übernehmen
und fachgerecht entsorgen.

Einbauort: Grünstreifen südlich der als "Eisbahn"
bezeichneten, der Koksofenbatterie vorgelagerten
Freifläche, auf Höhe der Decke Sonnenrad.
Menge: 60,000 m³

**000.09 Stahlplatten Kranstellfläche auslegen**
Stahlplatten Kran- Stellfläche und -zufahrt, gem. DIN
EN 1090, in Materialität, Flächen-Abmessungen und Dicke
geeignet für die Kran- Aufstellung der Folgeposition,
liefern, lagegenau auslegen, erforderlichenfalls
verbinden, nach Abschluss der Arbeiten aufnehmen und
zur eigenen Wiederverwendung abtransportieren.

Einbauort: Grünstreifen südlich der als "Eisbahn"
bezeichneten, der Koksofenbatterie vorgelagerten
Freifläche, auf Höhe der Decke Sonnenrad.
Menge: 320,000 m²

**000.10 Kran, 30 m Ausladung**
Bau- und Fahrzeugkran, für die Leistungen dieser
Ausschreibung. Der Kran muss 2 mal auf- und abgebaut
werden. In den Preis einzukalkulieren ist das Liefern,
Aufbauen und Abbauen, der Betrieb des Krans
einschließlich seiner Bedienung für jeweils zwei
Arbeitstage je Arbeitsphase und ggf. anfallende
Gebühren. Nach Fertigstellung aller Arbeiten den Kran
wieder abbauen und abfahren.

Ausladung:  ca. 30 m
Hubhöhe:  min. 50 m
Traglast:  min. 500 kg (bei 50 m Hubhöhe und
max 30 m Ausladung)

Inkl. aller notwendigen Materialien liefern und wieder
entfernen.
Abrechnung: 1 Stück umfasst 1 mal auf- und abbauen und
zwei Arbeitstage betreiben.

Standort: Grünstreifen südlich der als "Eisbahn"
bezeichneten, der Koksofenbatterie vorgelagerten
Freifläche, auf Höhe der Decke Sonnenrad.
Menge: 2,000 St

**000.11 Rasenfläche herrichten, Rasenansaat**
Rasenfläche, durch die Auflast des vorbeschriebenen
temporären Standpodestes zur Kranaufstellung
verschlissen, wie folgt herrichten: Altrasenfläche
abtragen und entsorgen, Boden entsprechend der
vorhandenen Geländemodellierung, die ein leichtes
Gefälle aufweist, mit Motorhacke ca. 15 cm tief
auflockern und von Steinen und Wurzeln befreien. Boden
planieren, feinkrümelig harken und leicht verdichten.
Rasensaatgut Ryp Gebrauchsrasen ausbringen und
einarbeiten, Rasenfläche abwalzen und angießen.

Einbauort: Grünstreifen südlich der als "Eisbahn"
bezeichneten, der Koksofenbatterie vorgelagerten
Freifläche, auf Höhe der Decke Sonnenrad.
Menge: 320,000 m²

**000.12 Bauzaun aufstellen**
Bauzaun zur Sicherung der Baustelleneinrichtung und der
Arbeitsbereiche, aus mobilen Stahlrahmenelementen, in
offener Bauweise mit Füllungen aus
Baustahlgewebematten, Stützenfüßen aus Beton, Zaunhöhe:
2,00 m, inkl. aller notwendigen Materialien sowie
sämtlicher Verbindungen, Kupplungen usw. in
feuerverzinkter Ausführung liefern, standsicher
aufbauen und auf Abruf durch die Bauleitung des
Auftraggebers abbauen und abtransportieren.
Standort: befestigte Fläche innerhalb der "Eisbahn", in
ca. 50 m Entfernung nordöstlich von deren Zufahrt
gelegen.

Grundvorhaltung: 4 Wochen
Menge: 120,000 m

**000.13 Bauzaun vorhalten**
Bauzaun der Vorposition über die Grundstandzeit von 4
Wochen hinaus für die Dauer der Bauzeit vor- und
unterhalten.
Zusätzliche Standzeit: ca. 8 Wochen.

Abrechnung: Meter mal Woche.
Menge: 960,000 mWo

**000.14 Bauzauntor aufstellen**
Verschließbares Bauzauntor, Breite ca. 4,00 m, auf die
Baustelle liefern, montieren und nach Abschluss der
Arbeiten abbauen und abfahren. Für die Schließung wird
dem Auftragnehmer für die Dauer der Arbeiten ein
Schloss mit zugehörigem Schlüssel ausgehändigt. Der
Schlüssel ist dem Auftraggeber nach erfolgter
Leistungsabnahme zurückzugeben. Der Auftraggeber lässt
sich die Ausgabe des Schlüssels vom Auftragnehmer
quittieren und behält einen Betrag von 50,- _ pro
Schlüssel von der Abrechnung des Auftragnehmers ein.
Nach Rückgabe des Schlüssels wird der einbehaltene
Betrag freigegeben.

Grundvorhaltung: 4 Wochen
Menge: 1,000 St

**000.15 Bauzauntor vorhalten**
Verschließbares Bauzauntor der Vorposition über die
Grundstandzeit von 4 Wochen hinaus für die Dauer der
Bauzeit vor- und unterhalten.

Abrechnung: pro Woche.
Menge: 8,000 Wo

**000.16 Trockentoilette aufstellen**
Trockentoilette, als Chemo- WC, mit Handwaschbecken,
WC, Urinal und Handdesinfektionsspender für die Nutzung
der am Bau beteiligten Personen aufstellen, vor- und
unterhalten, und abtransportieren.
Inkl. wöchentlicher Leerung und täglicher Reinigung
sowie Vorhalten von Toiletten- und Handtuchpapier in
ausreichender Menge.

Grundstandzeit: 4 Wochen
Menge: 1,000 St

**000.17 Trockentoilette vorhalten**
Trockentoilette der Vorposition, für die Nutzung durch
die am Bau beteiligten Personen, über die
Grundstandzeit von 4 Wochen hinaus vor- und
unterhalten. Die Kosten für Wartung und gründliche
Reinigung alle 2 Wochen sind in den Einheitspreis
einzukalkulieren. Außer den vollen Wochen werden
Teilzeiten nach Tagen zu 1/7 des Einheitspreises
abgerechnet.

Abrechnung: pro Woche
Menge: 8,000 Wo

**000.18 Büro- und Mannschaftscontainer aufstellen**
Büro- und Mannschaftscontainer für den Auftraggeber und
die Objektüberwachung inkl. aller erforderlicher
Materialien antransportieren, fachgerecht aufstellen
und nach Beendigung der Bauarbeiten beseitigen,
Ausführung wie folgt:

Elektro-/Propangasheizung
Beleuchtung
1 Waschbecken

Einrichtung in sauberer Ausführung mit 1 Schreibtisch,
verschließbar, 2 Ablagetischen, 1 Aktenschrank, 2
Kleiderschränken und 8 Stühlen.
Grundfläche: ca. 15 m²

Grundstandzeit: 4 Wochen
Menge: 1,000 St

**000.19 Bürocontainer vorhalten**
Bürocontainer der Vorposition über die Grundstandzeit
von 4 Wochen hinaus vor- und unterhalten. Die Kosten
für Energie, Heizung, Wartung und für gründliche
Reinigung alle 2 Wochen sind im Preis enthalten. Die
Verbräuche von Energie und Heizung sind jeweils
getrennt zu erfassen und dem Auftraggeber auf Verlangen
nachzuweisen. Außer den vollen Wochen werden Teilzeiten
nach Tagen zu 1/7 des Einheitspreises abgerechnet.

Abrechnung: pro Woche
Menge: 8,000 Wo

**000.20 Hebezeuge, Flaschenzüge und Rollwagen**
Hebezeuge, Flaschenzüge und Rollwagen für die
Leistungen dieser Ausschreibung. Zu kalkulieren ist
geeignetes Gerät für folgende Maßnahmen:
Ausheben der abzubrechenden Geländer, der
Zugangsbrücken und der Zugangsklappen an den
Deckenöffnungen Sonnenrad,
Hubarbeiten bei Demontage und Wieder-Montage der
Tragkonstruktion an der Decke Sonnenrad, bestehend aus
Hauptträgern HEB 220 und Nebenträgern aus Kantholz
16/24 cm.
Hub- und Transportarbeiten bei Demontage und
Wieder-Montage der im Baubereich befindlichen
Laufgänge, Podest und Treppe, bestehend aus
Stahlprofilen und Gitterrosten.
Nach Beendigung der Arbeiten die Geräte wieder abbauen
und abfahren.
Menge: 1,000 psch

### Titel 001 Gerüstarbeiten

**001.01 Technische Bearbeitung Gerüste**
Aufstellen und Liefern der statischen Berechnung sowie
der erforderlichen Konstruktionszeichnungen für die in
den Folgepositionen beschriebenen Arbeitsgerüste. Die
Bemessung erfolgt gemäß DIN EN 12811-1. Die Unterlagen
(Papierpläne 3- fach, zusätzlich digital; Statik 3-fach
in Papier, zusätzlich digital) sind dem Auftraggeber
rechtzeitig zur Prüfung vorzulegen, die Prüfzeit des
Auftraggebers beträgt 2 Wochen, dies ist im
Bauablaufplan des Auftragnehmers zu berücksichtigen,
eine Verlängerung bzw. Behinderung des Bauablaufs auf
Grund des 2- wöchigen Prüfzeitraumes wird nicht
zugelassen.
Mit der Montage des Gerüstes ist erst nach Freigabe der
o.g. Unterlagen durch den Auftraggeber zu beginnen.
Menge: 1,000 psch

**001.02 Treppenturm groß aufstellen, Höhe ca. 15 m**
Treppenturm groß, mit Höhe ca. 15 m, für die Anbindung
des Baubereichs auf dem Dach der Koksofenbatterie an
das Straßenniveau, bestehend aus Tragkonstruktion für
Bautreppe als Raumgerüst nach DIN 4420-2, DIN EN
12811-1 und DIN EN 12810-1 und aus eigentlicher
Bautreppe, zweiläufig, entsprechend den Technischen
Regeln für Betriebssicherheit TRBS 2121. Treppenturm
einschließlich aller notwendigen Materialien liefern,
in geeigneter Weise an den Baukörper der
Koksofenbatterie anschließend montieren, während der
Grundstandzeit vorhalten und nach Abschluss der
Arbeiten abbauen und abtransportieren. Standort nach
Vorgabe der Bauleitung des Auftraggebers sowie
entsprechend den örtlichen Verhältnissen.
Die Tragkonstruktion des Treppenturms muss für die
Aufnahme der Lasten aus der nachfolgend beschriebenen
Gerüstbrücke geeignet sein.
Die Freimeldung liegt in der Verantwortung des
Auftragnehmers.
Aufstellort ist die als "Eisbahn" bezeichnete,
befestigte Fläche vor dem Gebäude der Koksofenbatterie
im Bereich vor dem Sonnenrad. Aufgrund ihrer
empfindlichen Sohlenbeschaffenheit sind an der
Aufstandsfläche des Treppenturmes in geeigneter Weise
lastverteilende Vorkehrungen zu treffen, beispielsweise
das großflächige Anordnen von Stahlplatten unter den
Standfüßen. Für ein behutsames Verlegen der
Stahlplatten mit Hilfe von Stahlseilen sind geeignete
Platten mit Verlege- Ösen und mit in die Ösen
eingeschweißte Rundstahl- Stege zu verwenden. So kann
sichergestellt werden, dass die Stahlplatten wieder
angehoben und entfernt werden können, ohne dass der
empfindliche Untergrund des Beckens beschädigt wird.
Diese Maßnahmen sind in den Einheitspreis mit
einzukalkulieren und werden nicht gesondert vergütet.
Der dem Baukörper der Koksofenbatterie vorgelagerte,
eingeschossige Meistergang ist von Gerüstteilen
freizuhalten.

Grundfläche Treppe:  mindestens 2,50 x 5,00 m
Höhe Treppenturm: ca. 15 m
Systembreite Treppen:  mindestens 1,00 m
Tragfähigkeit:  2 kN/m²

Grundstandzeit: 4 Wochen
Menge: 1,000 St

**001.03 Treppenturm groß vorhalten**
Treppenturm groß der Vorposition über die
Grundstandzeit von 4 Wochen hinaus vor- und
unterhalten.

Abrechnung nach Wochen
Menge: 8,000 StWo

**001.04 Gerüstbrücke aufstellen, Länge ca. 15 m**
Gerüstbrücke mit Länge ca. 15 m, als Zuwegung für am
Bau Tätige sowie als Transportweg für Lasten,
freitragend vom Treppenturm groß zum Treppenturm klein
führend, als durch Gitterträger unterstütztes
Raumgerüst nach DIN 4420-2, DIN EN 12811-1 und DIN EN
12810-1 sowie als Verkehrsweg entsprechend den
Technischen Regeln für Betriebssicherheit TRBS 2121,
mit Systembreite von mindestens 1,00 m, einschließlich
aller notwendigen Materialien liefern, in geeigneter
Weise an die Kopfbereche der Treppentürme groß und
klein anschließend montieren, während der
Grundstandzeit vorhalten und nach Abschluss der
Arbeiten abbauen und abtransportieren.
Die Brücke ist mit geeigneten Mitteln, beispielsweise
durch das Spannen von Netzen, so auszubilden, dass
keine Gegenstände auf die darunter liegenden
Gebäudeteile oder Freiflächen fallen können.

Grundstandzeit: 4 Wochen
Menge: 1,000 St

**001.05 Gerüstbrücke vorhalten**
Gerüstbrücke der Vorposition über die Grundstandzeit
von 4 Wochen hinaus vor- und unterhalten.

Abrechnung nach Wochen
Menge: 8,000 StWo

**001.06 Treppenturm klein aufstellen, Höhe ca. 3 m**
Treppenturm klein, mit Höhe ca. 3 m, für die Anbindung
des Baubereichs auf dem Dach der Koksofenbatterie an
die Gerüstbrücke, bestehend aus Tragkonstruktion für
Bautreppe als Raumgerüst nach DIN 4420-2, DIN EN
12811-1 und DIN EN 12810-1 und aus eigentlicher
Bautreppe, zweiläufig, entsprechend den Technischen
Regeln für Betriebssicherheit TRBS 2121.
Treppenturm einschließlich aller notwendigen
Materialien liefern, auf dem Dach der Koksofenbatterie
montieren, während der Grundstandzeit vorhalten und
nach Abschluss der Arbeiten abbauen und
abtransportieren. Standort nach Vorgabe der Bauleitung
des Auftraggebers sowie entsprechend den örtlichen
Verhältnissen.
Die Tragkonstruktion des Treppenturms muss für die
Aufnahme der Lasten aus der vorbeschriebenen
Gerüstbrücke geeignet sein.
Die Freimeldung liegt in der Verantwortung des
Auftragnehmers.
Standort: auf der Decke des Koksofenbatteriegebäudes in
der Nähe der Decke Sonnenrad

Grundfläche Treppe:  mindestens 2,50 x 5,00 m
Höhe Treppenturm: ca. 3 m
Systembreite Treppen:  mindestens 1,00 m
Tragfähigkeit:  2 kN/m²

Grundstandzeit: 4 Wochen
Menge: 1,000 St

**001.07 Treppenturm klein vorhalten**
Treppenturm klein der Vorposition über die
Grundstandzeit von 4 Wochen hinaus vor- und
unterhalten.
Menge: 8,000 StWo

**001.08 Personen- und Lastenaufzug aufstellen**
Personen- und Lastenaufzug, Tragfähigkeit mindestens
500 kg, Förderhöhe ca. 15 m, mit 2 Ladestellen jeweils
mit Toren, einschließlich Tragkonstruktion sowie
einschließlich aller notwendigen Materialien liefern,
aufbauen, während der Grundstandzeit vorhalten und nach
Abschluss der Arbeiten abbauen und abtransportieren,
inklusive folgender Leistungen:
Herstellung einer ebenen, harten und tragfähigen
Aufstellfläche,
Stromanschluss 400 V, 25 A (CEE-Stecker 16 A, 5-polig),
in der Nähe (20 m) des Aufzuges.
Die Freimeldung liegt in der Verantwortung des
Auftragnehmers.
Aufstellort ist die als "Eisbahn" bezeichnete,
befestigte Fläche vor dem Gebäude der Koksofenbatterie
im Bereich vor dem Sonnenrad neben dem Treppenturm
groß. Aufgrund ihrer empfindlichen Sohlenbeschaffenheit
sind an der Aufstandsfläche des Aufzuges in geeigneter
Weise lastverteilende Vorkehrungen zu treffen,
beispielsweise das großflächige Anordnen von
Stahlplatten unter den Standfüßen. Für ein behutsames
Verlegen der Stahlplatten mit Hilfe von Stahlseilen
sind geeignete Platten mit Verlege- Ösen und mit in die
Ösen eingeschweißte Rundstahl- Stege zu verwenden. So
kann sichergestellt werden, dass die Stahlplatten
wieder angehoben und entfernt werden können, ohne dass
der empfindliche Untergrund beschädigt wird. Diese
Maßnahmen sind in den Einheitspreis mit
einzukalkulieren und werden nicht gesondert vergütet.
Der dem Baukörper der Koksofenbatterie vorgelagerte,
eingeschossige Meistergang ist von Aufzugsteilen
freizuhalten.

Grundstandzeit: 4 Wochen
Menge: 1,000 St

**001.09 Aufzug vorhalten**
Personen- und Lastenaufzug der Vorposition über die
Grundstandzeit von 4 Wochen hinaus vor- und
unterhalten.
Menge: 8,000 Wo

**001.13 Hängegerüst mit Arbeitsplattform ca. 4,50 x 2 m aufstellen**
Hängegerüst mit Arbeitsplattform für Arbeiten unter dem
Niveau der Decke Koksofenbatterie, aus Systembauteilen,
einschließlich aller notwendigen Materialien liefern,
auf dem Dach der Koksofenbatterie fachgerecht
montieren, während der Grundstandzeit vorhalten und
nach Abschluss der Arbeiten abbauen und
abtransportieren. Das Gerüst hat den Technischen Regeln
für Betriebssicherheit TRBS 2121 zu entsprechen und
besteht aus folgenden Teilen:
2 Stück Gitterträger zur Überbrückung des
Gebäudeschlitzes Sonnenrad, mit Spannweite ca. 4,50 m,
jeweils an den Auflagern abgestützt durch
Kippsicherungen,
4 Stück Zugstäbe zur Abhängung der Arbeitsplattform,
dafür ausreichend tragfähig ausgelegt, Abhanghöhe ca.
2,50 m,
1 Stück Arbeitsplattform, an oben genannten Stäben
abgehängt, Lastklasse 3 (2 kN/ m²), Grundfläche ca.
4,50 x 2,00 m,
2 Stück Geländer zur Absturzsicherung, jeweils Länge
ca. 4,50 m,
1 Stück Leiter für Zugänglichkeit, standsicher
befestigt.

Grundstandzeit: 4 Wochen
Menge: 2,000 St

**001.14 Hängegerüst vorhalten**
Hängegerüst der Vorposition über die Grundstandzeit von
4 Wochen hinaus vor- und unterhalten.

Die Abrechnung erfolgt in Stück mal Wochen
Menge: 16,000 StWo

**001.15 Hängegerüst umsetzen**
Hängegerüst, vorbeschrieben, an andere Position
innerhalb des Gebäudeschlitzes Sonnenrad umsetzen,
maximale Entfernung ca. 40 m, Normal- Entfernung von
ca. 4 m bis ca. 8 m.
Menge: 25,000 mal

### Titel 016 Zimmer- und Holzbauarbeiten

**016.01 Brettschalung, Dicke 30 mm, ausbauen und aufnehmen**
Holzschalung, Dicke ca. 30 mm, bestehend aus stumpf
gestoßenen Brettern, abbrechen, aufnehmen, über das
Gerüst zur Baustelleneinrichtungs-Fläche bringen und in
die bereitgestellten Container laden. Gestellung der
Container, Abfuhr und Entsorgung in gesonderter
Position. Verbindungsmittel entsorgen.
Menge: 175,000 m²

**016.02 Brettschalung, Dicke 30 mm, neu einbauen**
Holzschalung, Dicke ca. 30 mm, bestehend aus stumpf
gestoßenen Brettern, aus Kiefernholz,
Dauerhaftigkeitsklasse 3, trockenes Bauschnittholz,
einseitig gehobelt, liefern, im Streichverfahren mit
Holzschutzmittel Korasit TTP flüssig oder gleichwertig,
Prüfprädikat: Iv;P, einschließlich des
Eignungsnachweises für das eingesetzte Mittel durch
Vorlegen von Prüfzeugnis und Datenblatt, behandeln,
über das Gerüst zum Einbauort transportieren und
einschließlich aller erforderlichen neuen
Verbindungsmittel aus Edelstahl A2 fachgerecht
montieren. Schnittstellen sind mit o. g. Holzschutz
fachgerecht nachzubehandeln.
Menge: 265,000 m²

**016.03 Nebenträger lang, Kantholz 16/24 cm, ausbauen und lagern**
Nebenträger, Kantholz mit Querschnitt 16/24 cm, Länge
ca. 4 m, durch Lösen der mit Winkelverbindern und
Schrauben hergestellten Verbindung mit dem Hauptträger
an beiden Auflagern ausbauen, an von der Bauleitung des
AG zugewiesenem Ort auf der Koksofenbatterie in
Entfernung bis 100 m in platzsparender Stapelung lagern
und zusammen mit den übrigen Nebenträgern mit
reißfester Baufolie zum Schutz vor Nässe abdecken,
Verbindungsmittel entsorgen, Baufolie am Ende der
Lagerzeit entfernen und entsorgen.
Menge: 35,000 St

**016.04 Nebenträger kurz, Kantholz 16/24 cm, ausbauen und lagern**
Nebenträger, Kantholz mit Querschnitt 16/24 cm, Länge
ca. 1,3 m, durch Lösen der mit Winkelverbindern und
Schrauben hergestellten Verbindung mit dem Hauptträger
an beiden Auflagern ausbauen, an von der Bauleitung des
Auftraggebers zugewiesenem Ort auf der Koksofenbatterie
in Entfernung bis 100 m in platzsparender Stapelung
lagern und zusammen mit den übrigen Nebenträgern mit
reißfester Baufolie zum Schutz vor Nässe abdecken,
Verbindungsmittel entsorgen, Baufolie am Ende der
Lagerzeit entfernen und entsorgen.
Menge: 14,000 St

**016.05 Nebenträger, Kantholz 16/24 cm, liefern (ohne Einbau)**
Nebenträger, Kantholz mit Querschnitt 16/24 cm, aus
Kiefernholz, Gebrauchsklasse 2, Dauerhaftigkeitsklasse
3, trockenes Bauschnittholz, auf die Baustelle liefern
und über das Gerüst zum Einbauort transportieren,
Einbau in gesonderter Position. Bauholz im
Streichverfahren mit Holzschutzmittel Korasit TTP
flüssig oder gleichwertig behandeln, Prüfprädikat: Iv;
P, einschließlich des Eignungsnachweises für das
eingesetzte Mittel durch Vorlegen von Prüfzeugnis und
Datenblatt. Längen gemäß Bauzeichnung, passend zu den
Bestandshölzern. An den Auflagern sind die Hölzer gemäß
Bestand mit exakter und gerader Schnittführung
auszuklinken. Die so entstandenen Schnittstellen sind
mit o. g. Holzschutz fachgerecht nachzubehandeln.

Nebenträger neu mit Länge 4 m: 28 Stück
Menge: 120,000 m

**016.06 Nebenträger lang, Kantholz 16/24 cm, einbauen**
Nebenträger, Kantholz mit Querschnitt 16/24 cm, Länge
ca. 4 m, aus eingelagertem Altbestand oder neuer
Lieferung, einbauen, dabei Verbindungen mit den
Hauptträgern HEB 220 an jeweils beiden Auflagern der
Nebenträger mittels Winkelverbindern und Schrauben nach
im Bestand vorhandenem Muster herstellen,
einschließlich Verbindungsmittel.

Nebenträger lang vorh.: 35 Stück
Nebenträger lang neu:  28 Stück
Menge: 63,000 St

**016.07 Nebenträger kurz, Kantholz 16/24 cm, einbauen**
Nebenträger, Kantholz mit Querschnitt 16/24 cm, Länge
ca. 1,3 m, aus eingelagertem Altbestand oder neuer
Lieferung, einbauen, dabei Verbindungen mit den
Hauptträgern HEB 220 an jeweils beiden Auflagern der
Nebenträger mittels Winkelverbindern und Schrauben nach
im Bestand vorhandenem Muster herstellen,
einschließlich Verbindungsmittel.

Nebenträger kurz vorh.: 14 Stück
Menge: 14,000 St

### Titel 017 Stahlbauarbeiten

**017.01 Stahlgeländer Deckenöffnung ausbauen und entfernen**
Stahlgeländer, umlaufend an den Deckenöffnungen
Sonnenrad, bestehend aus verschiedenen Profilen und
Blechen ausbauen. Hierzu Schraubverbindungen am
Stahlbeton-Ringanker lösen, Geländer nach Erfordernis
durch Trennschnitte in handhabbare Einzelteile
zerlegen, Geländer- Segmente von ihrer
Ursprungsposition entfernen, diese über das Gerüst zur
Baustelleneinrichtungs-Fläche auf Straßenniveau bringen
und in die bereitgestellten Container laden. Gestellung
der Container, Abfuhr und Entsorgung in gesonderter
Position.

Stahlgewicht je Meter: ca. 60 kg
Menge: 60,000 m

**017.02 Zugangsbrücke Sonnenrad ausbauen und entfernen**
Zugangsbrücke zu den Gondeln des Sonnenrades (Gondeln
nicht mehr vorhanden), bestehend aus Boden aus
Stahlblech in Größe ca. 1 mal 1 Meter, 2
Brüstungsfeldern aus Stahlprofilen und -blechen ähnlich
dem Geländer der Vorposition, ausbauen. Hierzu
Schraubverbindungen am Stahlbeton-Ringanker lösen,
Zugangsbrücke von seiner Ursprungsposition entfernen,
über das Gerüst zur Baustelleneinrichtungs- Fläche auf
Straßenniveau bringen und in die bereitgestellten
Container laden. Gestellung der Container, Abfuhr und
Entsorgung in gesonderter Position.

Stahlgewicht je Stück: ca. 180 kg
Menge: 2,000 St

**017.03 Zugangsklappe Sonnenrad ausbauen und entfernen**
Zugangsklappe zu den Gondeln des Sonnenrades (Gondeln
nicht mehr vorhanden), bestehend aus klappbarer
Bodenfläche aus Stahlprofilen und -blechen und
seitlichen Brüstungselementen ähnlich dem
vorbeschriebenen Geländer, ausbauen. Hierzu
Schraubverbindungen am Stahlbeton-Ringanker lösen,
Zugangsklappe von ihrer Ursprungsposition entfernen,
über das Gerüst zur Baustelleneinrichtungs- Fläche auf
Straßenniveau bringen und in die bereitgestellten
Container laden. Gestellung der Container, Abfuhr und
Entsorgung in gesonderter Position.
Auszubauen ist auch der Klappmechanismus samt Antrieb,
bestehend aus Teleskopstange, Elektromotor und
Elektrokabeln, Bestandteile fachgerecht entsorgen.

Stahlgewicht je Stück: ca. 150 kg
Menge: 2,000 St

**017.04 Plexiglasscheiben Absturzsicherung ausbauen und entfernen**
Plexiglasscheiben Absturzsicherung, auf Brüstungen
Zugangsbrücke und angrenzende Geländer-Partien
aufgesetzt, ausbauen und fachgerecht entsorgen.
Menge: 8,000 m²

**017.05 Laufgang, aus Stahlzarge mit Gitterrost, ausbauen u. lagern**
Laufgang, Breite 1,60 m, bestehend aus beidseitiger
Stahlzarge mit Höhe ca. 200 mm und dazwischen
eingelegtem Gitterrost, durch Lösen der
Schraubverbindungen der Zargen untereinander sowie zur
Unterkonstruktion, ausbauen, an von der Bauleitung des
Auftraggebers zugewiesenem Ort auf der Koksofenbatterie
in Entfernung bis 100 m in platzsparender Stapelung
lagern und zusammen mit den übrigen Elementen des
Laufgangs mit reißfester Baufolie zum Schutz vor Nässe
abdecken, Baufolie am Ende der Lagerzeit entfernen und
entsorgen.

Stahlgewicht je Meter: ca. 100 kg
Menge: 60,000 m

**017.06 Tragelement Unterkonstr. Laufgang ausbauen u. lagern**
Tragelemente, die Unterkonstruktion des Laufganges
bildend, bestehend aus quer zur Laufrichtung des Ganges
angeordnetem Stahlträger IPE 200 in Länge ca. 2 m und
auf frei stehenden, an den Auflagern platzierten
Punktlagern aus Stahl, mit Abschnitten aus
Gummischrotmatte zwischen Punktlagern und Träger
ausbauen. Hierzu Stahlteile aufnehmen, an von der
Bauleitung des AG zugewiesenem Ort auf der
Koksofenbatterie in Entfernung bis 100 m in
platzsparender Stapelung lagern und zusammen mit den
übrigen Elementen der Unterkonstruktion mit reißfester
Baufolie zum Schutz vor Nässe abdecken, Abschnitte
Gummischrotmatte entfernen und entsorgen, Baufolie am
Ende der Lagerzeit entfernen und entsorgen.

Stahlgewicht je Stück: ca. 90 kg
Menge: 42,000 St

**017.07 Tragelement Unterkonstr. Laufgang wieder einbauen**
Tragelemente, die Unterkonstruktion des Laufganges
bildend, mit Bestandteilen gemäß Vorposition, wieder
platzieren. Hierzu Stahlteile wieder an ursprünglichen
Ort bringen, dort in Anordnung gemäß Bestand wieder
aufstellen und zwischen Oberkante Punktlager und
Stahlträger neue Abschnitte Gummischrotmatte in Art und
Größe gemäß Bestand anordnen.

Stahlgewicht je Stück: ca. 90 kg
Menge: 42,000 St

**017.08 Laufgang, aus Stahlzarge mit Gitterrost, wieder einbauen**
Laufgang, Breite 1,60 m, bestehend aus beidseitiger
Stahlzarge mit Höhe ca. 200 mm und dazwischen
eingelegtem Gitterrost wieder einbauen. Hierzu
Stahlteile wieder an ursprünglichen Ort bringen, dort
in Anordnung gemäß Bestand wieder auf Unterkonstruktion
setzen und fest durch vorhandene, ebenfalls
eingelagerte Verbindungsmittel (u. a. Winkel und
Sechskantschrauben) mit Unterkonstruktion verbinden.

Stahlgewicht je m: ca. 100 kg
Menge: 60,000 m

**017.09 Podest, aus Stahlzarge mit Gitterrost, ausbauen u. lagern**
Podest, Abmessungen (Länge mal Breite) ca. 4,60 mal
3,20, bestehend aus dreiseitig umlaufender Stahlzarge
mit Höhe ca. 200 mm und dazwischen eingelegtem
Gitterrost, durch Lösen der Schraubverbindungen zur
Unterkonstruktion ausbauen, an von der Bauleitung des
AG zugewiesenem Ort auf der Koksofenbatterie in
Entfernung bis 100 m in platzsparender Stapelung lagern
und zusammen mit den übrigen Elementen des Laufgangs
mit reißfester Baufolie zum Schutz vor Nässe abdecken,
Baufolie am Ende der Lagerzeit entfernen und entsorgen.

Stahlgewicht je m²: ca. 60 kg
Menge: 15,000 m²

**017.10 Tragelement Unterkonstr. Podest ausbauen und lagern**
Tragelemente, die Unterkonstruktion des Podestes
bildend, bestehend aus Stahlträgern IPE 200 in Länge
ca. 5 m und aus freistehenden, an den Auflagern und in
Feldmitte der Träger platzierten Punktlagern aus Stahl,
mit Abschnitten aus Gummischrotmatte zwischen Auflagern
und Trägern, ausbauen. Hierzu Stahlteile aufnehmen, an
von der Bauleitung des AG zugewiesenem Ort auf der
Koksofenbatterie in Entfernung bis 100 m in
platzsparender Stapelung lagern und zusammen mit den
übrigen Elementen der Unterkonstruktion mit reißfester
Baufolie zum Schutz vor Nässe abdecken, Abschnitte
Gummischrotmatte entfernen und entsorgen, Baufolie am
Ende der Lagerzeit entfernen und entsorgen.

Stahlgewicht je Stück: ca. 180 kg
Menge: 5,000 St

**017.11 Tragelement Unterkonstr. Podest wieder einbauen**
Tragelemente, die Unterkonstruktion des Podestes
bildend, mit Bestandteilen gemäß Vorposition, wieder an
ursprünglichem Ort bringen und dort in Anordnung gemäß
Bestand wieder aufstellen, zwischen Oberkante
Punktlager und Stahlträger neue Abschnitte
Gummischrotmatte in Art und Größe gemäß Bestand
anordnen.

Stahlgewicht je Stück: ca. 180 kg
Menge: 5,000 St

**017.12 Podest, aus Stahlzarge mit Gitterrost, wieder einbauen**
Podest, Abmessungen (Länge mal Breite) ca. 4,60 mal
3,20, bestehend aus dreiseitig umlaufender Stahlzarge
mit Höhe ca. 200 mm und dazwischen eingelegtem
Gitterrost, wieder einbauen. Hierzu Stahlteile wieder
an ursprünglichen Ort bringen, dort in Anordnung gemäß
Bestand wieder auf Unterkonstruktion setzen und fest
durch vorhandene, ebenfalls eingelagerte
Verbindungsmittel (u. a. Winkel und Sechskantschrauben)
mit Unterkonstruktion verbinden.

Stahlgewicht je m²: ca. 60 kg
Menge: 15,000 m²

**017.13 Stahltreppe Laufwege ausbauen und lagern**
Stahltreppe, die Besucher-Laufwege untereinander
verbindend, Länge ca. 3,80 m, Breite ca. 1,40 m, Höhe
ca. 2,30 m, mit 13 Steigungen, bestehend aus
Stahlwangen, Gitterrost-Stufen und Geländer aus
verschiedenen Stahlprofilen, durch Lösen der
Schraubverbindungen zu den angrenzenden Konstruktionen
ausbauen, an von der Bauleitung des AG zugewiesenem Ort
auf der Koksofenbatterie in Entfernung bis 100 m lagern
und mit reißfester Baufolie zum Schutz vor Nässe
abdecken, Baufolie am Ende der Lagerzeit entfernen und
entsorgen.

Stahlgewicht Treppe: ca. 750 kg
Menge: 1,000 St

**017.14 Stahltreppe Laufwege wieder einbauen**
Stahltreppe der Vorposition wieder einbauen,
Stahltreppe hierzu mit Hilfe von geeigneten Hebezeugen
und Transportmitteln wieder an ursprünglichem Ort
setzen und durch vorhandene, ebenfalls eingelagerte
Verbindungsmittel mit angrenzenden Konstruktionen fest
verbinden.

Stahlgewicht Treppe: ca. 750 kg
Menge: 1,000 St

**017.15 HEB 220 ausbauen, in Werkstatt u. zurück transportieren**
Hauptträger HEB 220, Länge ca. 4,5 m, nach Ausbau der
Verbindungsmittel, bestehend aus je 4 Stück
Sechskantschrauben ca. M16 in beiden Kopfplatten an den
Träger-Enden, von seinem Einbauort entfernen, über das
Gerüst zur Baustelleneinrichtungs- Fläche auf
Straßenniveau bringen und von dort in die Werkstatt
transportieren zur Durchführung der in gesonderter
Position beschriebenen Korrosionsschutzarbeiten.
Anschließend von der Werkstatt zurücktransportieren für
den Wieder-Einbau, dieser in gesonderter Position,
ausgebaute Verbindungsmittel über das Gerüst zur
Baustelleneinrichtungsfläche bringen und dort in die
bereitgestellten Container laden.

Verbindungsmittel: 8 Sechskantschrauben je Träger
Menge: 9,000 St

**017.16 Schließen kleine Löcher und Bohrungen, in Werkstatt**
Schließen von kleinen Löchern und Bohrungen in den
Hauptträgern HEB 220 und/ oder den zugehörigen
Kopfplatten, Verschließen der Öffnungen mit geeignetem
Multimetallmaterial, Lochgröße bis ca. 20 mm
Durchmesser, Oberflächen beidseitig flächenbündig
beischleifen.

Ausführung in der Werkstatt!
Menge: 10,000 kg

**017.17 Hauptträger, HEB 220, Bestand, einbauen**
Hauptträger HEB 220, Bestand, an ursprünglichem Ort
einbauen, unter Verwendung der in den Stahlbeton-
Ringanker einbetonierten, vorhandenen Stahl-Einbauteile
mit Innengewinde. Träger an der bisherigen Stelle mit
geeigneten Mitteln genau positionieren und gegen
Verschiebung sichern, Verbindung mit Einbauteilen durch
neue Schrauben gemäß Folgeposition.
Menge: 9,000 St

**017.18 Sechskant-Schrauben für Hauptträger Bestand**
Sechskant- Schrauben für Hauptträger HEB 220 Bestand
der Vorposition, ca. SL M16 entsprechend Bestand sowie
gemäß EN ISO 4014, Festigkeit 10.9, Schrauben- Länge
ca. 15 cm, selbstsichernd, feuerverzinkt, an den
Kopfplatten beider Auflager der Stahlträgern HEB 220 zu
je 4 Stück vorgesehen, liefern und über die in den
Kopfplatten vorgerichteten Bohrungen in vorhandene, mit
Innengewinde versehene Stahl- Einbauteile eindrehen.

Hinweis: Die genaue Form und Größe der Sechskant-
Schrauben ist gemäß vorhandenem Muster bei den
Befestigungen der auszubauenden Hauptträger HEB 220 vor
Ort festzustellen.
Menge: 72,000 St

**017.19 Hauptträger, HEB 220, neu herstellen und einbauen**
Hauptträger, HEB 220, Länge ca. 4,50 m, aus Stahl S235
JR nach DIN EN 10027-1, neu herstellen, auf die
Baustelleneinrichtungsfläche auf Straßenniveau liefern
und von dort über das Gerüst zum Einbauort
transportieren und einbauen. Der Träger wird mit
exaktem, vor Ort ermitteltem Längenmaß zugeschnitten
und entsprechend baugleichem vorhandenen Träger an
beiden Enden mit aufgeschweißten Kopfplatten versehen.
Beide Kopfplatten erhalten, ebenfalls gemäß baugleichem
vorhandenem Träger, je 4 Bohrungen für in gesonderter
Position beschriebene Befestigungen mit
Schwerlastankern. Für den Einbau ist der Träger an der
neu vorgesehenen Stelle mit geeigneten Mitteln genau zu
positionieren und gegen Verschiebung zu sichern.
Der Träger erhält eine werksseitige Korrosionsschutz-
Beschichtung gemäß gesonderter Position. Der
Antransport von der Werkstatt für den Korrosionsschutz
zum Einbauort ist einzukalkulieren und wird nicht
gesondert vergütet.

Verbindungsmittel: 8 Schwerlastanker je Träger
Menge: 4,000 St

**017.20 Schwerlastanker für Hauptträger neu**
Schwerlastanker für Hauptträger HEB 220 neu der
Vorposition, in Anlehnung an Bestands- Schraube ca. SL
M16 sowie gemäß EN ISO 4014, Festigkeit 10.9,
Schaftlänge ca. 15 cm, selbstsichernd, feuerverzinkt,
an den Kopfplatten beider Auflager der Stahlträgern HEB
220 zu je 4 Stück vorgesehen, liefern, über die in den
Kopfplatten vorgerichteten Bohrungen einbauen und mit
passenden Muttern sichern.

Hinweis: Die genaue Form und Größe des Schwerlastankers
ist in Anlehnung an die vorhandenen Schrauben zur
Befestigung der Bestands- Hauptträger HEB 220 zu
ermitteln.
Menge: 32,000 St

### Titel 018 Abdichtungsarbeiten

**018.01 Bitumenbahnen, 2-lagig, aufnehmen**
Alte bituminöse Dachabdichtung, 2-lagig, aus
Dichtungsbahnen der Dicke ca. 5 mm, obere Lage
beschiefert, auf der kompletten Dachfläche restlos,
einschließlich aller am Untergrund haftenden Rückstände
aufnehmen, Abbruchmaterial über das Gerüst zur
Baustelleneinrichtungs- Fläche auf Straßenniveau
bringen und in die bereitgestellten Container laden,
Entsorgung in gesonderter Position.
Menge: 175,000 m²

**018.02 Polymer-Bitumenbahnen, 2-lagig, verlegen**
Dachabdichtung, bestehend aus einer Lage
selbstklebender Polymer- Bitumenbahnen unten,
vollflächig auf vorbereitetem Untergrund verlegt, und
einer Lage Polymer-Bitumen-Schweißbahnen, schwarz
beschiefert oben, beide Lagen als Hochwert- Bahnen, in
Verlegemuster gemäß Bestand, einschließlich bituminösem
Voranstrich auf der Holzschalung sowie einschließlich
fachgerechter Ausbildung aller Stufen und Versätze
herstellen.
Menge: 265,000 m²

### Titel 035 Korrosionsschutzarbeiten an Stahlbauten

**035.01 HEB 220, L ca. 4,5 m, entrosten im Werk**
Stahlträger HEB 220 in Länge ca. 4,50 m mit
beidseitigen Kopfplatten an den Auflager-Enden, stark
korrodiert, in der Werkstatt auf Norm- Reinheitsgrad Sa
2 1/2 entrosten für Beschichtung mit
Korrosionsschutzsystem, diese in gesonderter Position.
Menge: 9,000 St

**035.02 HEB 220, L ca. 4,5 m, Korrosionsschutz im Werk**
Stahlträger HEB 220 in Länge ca. 4,50 m mit
beidseitigen Kopfplatten an den Auflager-Enden, gemäß
Vorposition in der Werkstatt entrostet, mit
Korrosionsschutzsystem, zugelassen nach Blatt 87 der
TL/TP-KOR- Stahlbauten, beschichten, Ausführung wie
folgt:
Aufbringen einer 2- komponentigen, hochpigmentierten,
zinkstaubreichen Grundbeschichtung auf Epoxidharz-
Basis,
Verarbeitung: Spritzen oder Streichen mit Pinsel,
Zahl der Arbeitsgänge: 1,
Sollschichtdicke: 80 µm,
Farbton: rotgetönt.
Aufbringen einer 1. Zwischenbeschichtung aus
2-komponentigem Epoxidharz mit Eisenglimmer,
Verarbeitung: Spritzen und Streichen,
Zahl der Arbeitsgänge: 1,
Sollschichtdicke: 80 µm.
Aufbringen einer 2. Zwischenbeschichtung aus
2-komponentigem Polyurethanharz,
Verarbeitung: Spritzen und Streichen
Zahl der Arbeitsgänge: 1
Sollschichtdicke: 80 µm.
Aufbringen einer UV-stabilen Deckbeschichtung aus
2-komponentigem Polyurethanharz,
Verarbeitung: Spritzen und Streichen,
Zahl der Arbeitsgänge: 1,
Sollschichtdicke: 80 µm,
Farbton: RAL 7016 Anthrazitgrau
Abrechnung nach Quadratmeter beschichteter Mantelfläche
(rechnerische Ermittlung oder Aufmaß), Bohrungen werden
übermessen.

angebotener Hersteller/Produkt:

Grundbeschichtung:

'.....................................................'
(vom Bieter einzutragen)

Zwischenbeschichtungen:

'.....................................................'
(vom Bieter einzutragen)

Deckbeschichtung:

'....................................................'
(vom Bieter einzutragen)
Menge: 13,000 St

### Titel 087 Abfallentsorgung, Verwertung und Beseitigung

**087.01 Analytik - EAK-Nr. 170303*, Kohlenteerhaltige Baustoffe**
Analytik- EAK-Nr. 170303*, Kohlenteer und
kohlenteerhaltige Baustoffe - kontaminiert = Z2,
repräsentative Probeentnahme und Analytik der
anfallenden Stoffe, die der ASN 170303* zuzuordnen
sind, hier Schwarzabdichtung u. ä.,
es sind folgende Parameter zu beproben:
Im Feststoff:
PAK(EPA), Asbest
Ausführung nur auf Anweisung der Bauleitung.
Menge: 1,000 St

**087.02 EAK-Nr. 170201, Holz entsorgen**
Holz aus der Abbruchposition Holzschalung gemäß den
derzeit gültigen Rechtsvorschriften entsorgen, inkl.
Containerstellung, Containermiete, Abtransport und
Entsorgung einschließlich Wiegegebühren. Die Abrechnung
erfolgt anhand der amtlichen Wiegekarte und den
abfallrechtlichen Nachweisen für die berechnete Menge.
Menge: 3,500 t

**087.03 EAK-Nr. 170303*, Schwarzabdichtung, kohlenteerhaltig**
EAK-Nr. 170303*, kohlenteerhaltige Baustoffe -
kontaminiert = Z2,
Schwarzabdichtung der Abbruchpositionen gemäß den
derzeit gültigen Rechtsvorschriften entsorgen, inkl.
Containerstellung, Containermiete, Abtransport zur
Entsorgungsanlage, Transportentfernung bis 100 km, und
Entsorgung, die Entsorgung ist nur über eine vom
Auftraggeber benannte Entsorgungsanlage zulässig,
Begleitscheine sind vom Transporteur vorzubereiten,
einschließlich Wiegegebühr, die Abrechnung erfolgt
anhand der amtlichen Wiegekarte und der
abfallrechtlichen Nachweise für die berechnete Menge.
Menge: 2,500 t

**087.04 EAK-Nr. 170405, Stahl verladen und abtransportieren**
Stahlbauteile der Abbruchpositionen fachgerecht
verladen und abtransportieren, inkl. aller notwendigen
Arbeitsmittel. Der angebotene Preis beinhaltet nur die
Verlade- und Transportkosten. Der Erlös aus dem Verkauf
des Stahlschrotts erfolgt, ggf. als Gutschrift, in
gesonderter Position.
Die Abrechnung erfolgt über Wiegekarten.
Menge: 4,500 t

**087.05 EAK-Nr. 170405, Stahlschrott entsorgen**
EAK-Nr. 170405, Stahlschrott der Abbruchpositionen
entsorgen.
Der angebotene Preis beinhaltet nur den reinen
Verkaufswert des Stahlschrotts und wird ggf. als
Gutschrift mit den Preisen für Abriss, Verladung,
Transport und Entsorgung verrechnet.
Die Abrechnung erfolgt über Wiegekarten.
Menge: 4,500 t

### Titel 091 Stundenlohnarbeiten

**091.01 Vorarbeiter (Polier)**
Stunden eines Vorarbeiters (Polier) Normalschicht, für
Arbeiten, die nicht in den Positionen erfasst sind und
gegen Nachweis zur Ausführung kommen. Ausführung nur
auf Anweisung der Bauleitung, Stundenzettel sind
täglich vorzulegen. Nicht vorgelegte Stundenzettel
werden nicht anerkannt.
Menge: 5,000 h

**091.02 Facharbeiter**
Stunden eines Facharbeiters Normalschicht, für
Arbeiten, die nicht in den Positionen erfasst sind und
gegen Nachweis zur Ausführung kommen. Ausführung nur
auf Anweisung der Bauleitung, Stundenzettel sind
täglich vorzulegen. Nicht vorgelegte Stundenzettel
werden nicht anerkannt.
Menge: 20,000 h

**091.03 Bauwerker**
Stunden eines Bauwerkers Normalschicht, für Arbeiten,
die nicht in den Positionen erfasst sind und gegen
Nachweis zur Ausführung kommen. Ausführung nur auf
Anweisung der Bauleitung, Stundenzettel sind täglich
vorzulegen. Nicht vorgelegte Stundenzettel werden nicht
anerkannt.
Menge: 20,000 h

USt %: 19,00
